# 715a Turnhalle WOR
Angebotsaufforderung (GAEB 90, DA83)
Währung: EUR
Auftraggeber: LRA Bad Tölz-Wolfratshausen

## Zusätzlicher Text
Angebot / Leistungsverzeichnis

Fenster/Türen Metall BA3.1
P2/P4-15b

Bauvorhaben:

Isar-Loisach-Realschule-Wolfratshausen
BA 3 - Sanierung und Erweiterung Hauptgebäude A
Franz-Kölbl-Weg 2, 82515 Wolfratshausen

Bauherr:
Landkreis Bad Tölz-Wolfratshausen
Prof.-Max-Lange-Platz 1  |  83646 Bad Tölz

Angebotsabgabe:

Angebotseröffnung:
Elektronisch über Vergabeplattform

22.04.2026, 12:00 Uhr

Beginn der Leistung:
39.KW 2026

Ende der Leistung:
52 KW 2026

Angebotssumme:
Summe Netto:

?

19% MwSt.

?

Summe Brutto:

?

geprüfte Angebotssumme:
Summe Netto:

?

19% MwSt.

?

Summe Brutto:

?

## Zusätzlicher Text
1  Allgemeines
Das Landratsamt Bad Tölz-Wolfratshausen saniert seit ein paar Jahren die
Isar-Loisach-Realschule-Wolfratshausen, Franz-Klöbl-Weg 2 in 82515
Wolfratshausen. Die Maßnahme 1 Sanierung und Aufstockung
Fachklassentrakt, sowie die Maßnahme 2 mit der Errichtung einer
Ganztagsschule sind bereits abgeschlossen. Nun erfolgt die Maßnahme 3
Sanierung, Umbau und Erweiterung des Hauptgebäudes in 2 Bauabschnitten.
Im Bauabschnitt 3.1 wird eine Mehrzweckhalle mit Sanitäranlagen und 6
zusätzlichen Klassenzimmern errichtet (Förderpaket P2 und P4), sowie in
einem Bestandsanbau des Bau A ein Lehrerzimmer mit Besprechungs- und
Seminarräumen geschaffen.
In einem 2. Bauabschnitt (ebenfalls Förderpaket P2), der nicht
Gegenstand dieser Ausschreibung ist, werden die restlichen Gebäude des
Bau A optimiert und die Gebäudehüllen saniert (mit Ausnahme des Anbaus
aus dem Jahr 2009.

2 Baustellensituation/Örtliche Verhältnisse
Das Gebäude ist über den Franz-Kölbl-Weg erreichbar. Die
Baustelleneinrichtung befindet sich in einem Teilbereich der
Schul-Parkplätze vor den Gebäuden, sowie rund um den Erweiterungbau.
Außerhalb dieses festgelegten Umgriffs der Baustelleneinrichtung können
keine Flächen zur Verfügung gestellt werden. Das Gebäude ist nur auf der
Westseite uneingeschränkt  mit einem LKW direkt anfahrbar. Die Süd- und
Westseite sind aufgrund der engen Platzverhältnisse nur eingeschränkt
oder ggf. gar nicht anfahrbar. Die Materialien und das Werkzeug sind
daher auf dem Gelände bzw. innerhalb des Gebäudes entsprechend zu
vertragen.

Wir weisen explizit darauf hin, dass es sich um ein auch während der
Bauphase komplett genutztes Objekt handelt (mit Ausnahme der direkt vom
Umbau betroffenen Bereiche), soweit die Arbeiten außerhalb der
Schulferien stattfinden. Größere Beeinträchtigungen während der
Unterrichtszeiten der Schule sind zu vermeiden. Während der gesamten
Bauphase ist durchgehend Rücksicht auf die Lehrer und Schüler der
Schule, sowie ihrer Besucher zu nehmen. Hier ist eine Feinabstimmung der
Arbeitsvorgänge zwischen den Auftragnehmern und der örtlichen Bauleitung
unumgänglich und bereits in der Arbeitsvorbereitung der Firmen
entsprechend zu berücksichtigen. Arbeiten samstags sind nach Abstimmung
mit der Bauleitung möglich.

Weitere Hinweise
- Die Anschlüsse für Strom und Wasser werden bauseits bereitgestellt.
- Eine bauseitige Transporthilfe steht nicht zur Verfügung. Der AN hat
den Transport seiner Leistungen somit eigenständig zu organisieren,
soweit keine entsprechenden Hebezeuge als Einzelpositionen im
nachfolgenden LV enthalten sind.

## Zusätzlicher Text
1. Allgemein
1.1. Bei Widersprüchen zu den ZTV gelten vorrangig die Angaben im
Leistungsverzeichnis. Bei Widersprüchen zwischen dem
Leistungsverzeichnis und der bei Auftragsdurchführung maßgeblichen
Zeichnung ist nach den Zeichnungen bzw. Plänen zu arbeiten; daraus
entstehende Rechte des Auftragnehmers werden damit nicht eingeschränkt.

1.2 Die in der VOB/C, ATV DIN 18299 sowie den jeweiligen Gewerken
zugeordneten folgenden ATV DIN 18300 bis ATV DIN 18459, aufgeführten
Bestimmungen und DIN bzw. DIN EN Normen gelten ohne besondere Erwähnung
als Ausführungsgrundlage, Leistungs- und Gütebestimmung. Es besteht
Gültigkeit, auch wenn die ZTV im Positionstext nicht mehr eigens
beschrieben werden.

1.3 Zur Vereinfachung und Verkürzung der Texte wird in den nachfolgenden
Positionen überwiegend auf die Begriffe wie liefern und abladen, lagern,
zwischenlagern, vertragen, transportieren, sichern, fördern, heben auf
der Baustelle, einbauen/montieren der Materialien, herstellen der
Leistung, etc. verzichtet. Der Einheitspreis beinhaltet dennoch jeweils
die fertige und funktionsfähige Leistung einschließlich
Materiallieferung und Einbau, soweit keine abweichende Angaben in der
jeweiligen Position beinhaltet sind.

1.4 Die in den folgenden Positionen aufgeführten Massen gelten nicht als
Bestellungsgrundlage. Der Materialbedarf ist gemäß den örtlichen
Bedürfnissen zu ermitteln und rechtzeitig zu beschaffen.

1.5 Die Besichtigung von Baustellen durch Dritte bedarf der vorherigen
Zustimmung des Auftraggebers.

1.6 Rettungswege und Anlieferungswege sind ohne Ausnahme freizuhalten.
Bei Zuwiderhandlung ist der Auftraggeber berechtigt, die sofortige und
unangekündigte Entfernung der Hindernisse zu Lasten des Verursachers
einzuleiten.

2. Arbeitssicherheit / SiGeKo
2.1 Unfallverhütung/Sicherheit
Besonders wird auf die Einhaltung der DGUV-Vorschriften zum Unfallschutz
und zur Sicherheit hingewiesen, insbesondere für Absturzgefährdungen
(Treppenloch, Schächte, bodengleiche Fenster, freie Deckenkanten) und
bei Schneide-, Transport- und Anschlagarbeiten.

Darüber hinaus ist eine Gefährdung des noch genutzten Schulgeländes
vollständig auszuschließen. Die jeweiligen Arbeitsbereiche und die
Baustelleneinrichtungsfläche ist gegenüber dem Schulbetrieb entsprechend
abzusichern. Dies bedeutet insbesondere ein Überschwenkverbot der durch
Schüler und Lehrer genutzten Außenbereiche. Materialtransporte bzw.
Arbeiten im durch Schüler und Lehrer genutzten Schulbereich sind
ausschließlich nur in vorheriger Abstimmung bzw. Genehmigung mit der
Bauleitung gestattet.

2.2 SiGeKo
Gemäß der "Verordnung für Sicherheit und Gesundheitsschutz auf
Baustellen (BaustellV) hat der AG einen Koordinator bestellt (§ 4
BaustellV). Der Koordinator wird seine Aufgaben nach der BaustellV
wahrnehmen.

Die Sicherheits- und Gesundheitsschutzpläne werden dem AN in der jeweils
aktuellen Fassung übergeben. Er hat die in den Sicherheits- und
Gesundheitsschutzplänen enthaltenen Elemente bei der Ausführungsplanung
und bei allen auszuführenden Arbeiten einzuhalten. Der AN hat dem
Koordinator den Beginn neuer Arbeiten (z.B. Gerüststellung) vorher
rechtzeitig anzuzeigen und die erforderlichen Unterlagen hinsichtlich
Sicherheitstechnischer Belange zu übergeben. Die Verantwortlichkeit des
AN für die Erfüllung seiner Arbeitsschutzpflichten bleibt unberührt (§ 5
Abs.3 BaustellV).

Der AN hat für den Koordinator nach der BaustellV einen Ansprechpartner,
Sicherheitsbeauftragter des AN für die Baustelle, zu benennen, der für
die Erfüllung der erforderlichen Maßnahmen auch von eventuellen
Nachunternehmern verantwortlich ist.

3. Verbleibende Gebäudeteile und Gebäudeausstattung
Soweit Arbeiten in einem Bestandsgebäude ausgeführt werden, sind im
Gebäude / Bauabschnitt verbleibende haustechnische Anlagen in der Regel
während der gesamten Bauarbeiten in Betrieb (Heizung, Lüftung, Sanitär,
Elektroverteilung/-zentrale), da von diesen aus die nicht von der
Sanierung betroffene Gebäudeteile versorgt werden. Diese Zentralen,
sowie die entsprechenden Leistungstrassen sind entsprechend zu schützen
und dürfen keinesfalls beschädigt werden.

4. Ausführung
Sofern keine gesonderten Positionen ausgeschrieben sind, sind die Kosten
für die nicht vom Auftraggeber gestellte Baustelleneinrichtung in die
Preise einzubeziehen. Die Beleuchtung der Arbeitsplätze ist Bestandteil
der Baustelleneinrichtung.

Änderungen in der Leistungsausführung, abweichend von den gestellten
Plänen, dürfen nur in Übereinstimmung mit der Bauleitung vorgenommen
werden.

Die Lagerung feuergefährlicher Stoffe bedarf einer ausdrücklichen
Zustimmung der Bauleitung.

Durch den Auftragnehmer benötigten Baustelleneinrichtungen und
Lagerplätze sind mit der Bauleitung abzustimmen.
Die Baustelleneinrichtung ist getrennt beschrieben. Flurschäden bei
Lagerung und Arbeiten außerhalb befestigter Geländeflächen sind so
gering wie möglich zu halten und nach Abzug der Baustelleneinrichtungen
in den vor Beginn der Arbeiten angetroffenen Zustand herzurichten.
Straßen-, Wege- und Geländeverunreinigungen (durch Baufahrzeuge) sind
umgehend zu beseitigen und sind allgemein einzukalkulieren.

5. Abrechnungshinweise
Für Aufmaß und Abrechnung gelten - falls in den Abrechnungshinweisen für
die einzelnen Gewerke (Besonderer Teil) oder im Leistungsverzeichnis
nicht anders geregelt - die Bestimmungen der DIN 18299 ff. (VOB/C).

Im Zuge der Leistungserbringung nachträglich nicht mehr zu ermittelnde
Massen von Bauteilen sind vorher aufzumessen. Bei Aufmaßen werden nur
technisch erforderliche bzw. technologisch mögliche Maße anerkannt.
Mehrleistungen bzw. Folgeleistungen gehen zu Lasten des Verursachers.
Aufmaße sind, falls zum Nachweis erforderlich, ggf. durch Skizzen,
Angabe des Gebäudeteils, der Raumnummer o.ä. zu belegen

Bei der Abrechnung der Leistungen sind die gleichen Positionsnummern wie
im Leistungsverzeichnis zu verwenden.

6. Umlagen, Verbrauchskosten
6.1 Baustrom
Die Verbrauchskosten für Benutzung des Baustroms werden vom Auftraggeber
getragen.

6.2 Bauwasser
Die Verbrauchskosten für Benutzung des Bauwassers werden vom
Auftraggeber getragen.

7. Dokumentation
Nach Fertigstellung der Baumaßnahmen ist eine vollständige Dokumentation
je einfach in Papierform und digitaler Form (im Format PDF) an den
Bauherrn zu übergeben. Die Dokumentation ist eine Abnahmevoraussetzung
und mit hinreichendem Vorlauf zur Schlussrechnung zu übergeben. Der
erforderliche Aufwand ist in die einzelnen Einheitspreise
einzukalkulieren und wird nicht gesondert vergütet, soweit keine
separate Position im Leistungsverzeichnis vorhanden ist.

Bestandteil der Dokumentation sind immer die Ausstellung einer
Fachunternehmererklärung, einer Fachbauleitererklärung, einer
Errichtererklärung, sowie für sämtliche Produkte der Nachweis gemäß
Bayerische Technische Baubestimmungen (BayTB) über den fachgerechten
Einbau. Dies beinhaltet insbesondere Kopien der Verwendbarkeitsnachweise
wie bauaufsichtliche Zulassungen und bauaufsichtlichen Prüfzeugnisse,
der Leistungserklärungen bei CE-Kennzeichnung, der Produkt- und
Sicherheitsdatenblätter, sowie der jeweiligen
Übereinstimmungserklärungen des Fachunternehmers über die fachgerechte
und zulassungskonforme Herstellung / Einbau. Darüber hinaus sind
sämtliche Montage-, Revisions- und Wartungsunterlagen, sowie Pflege- und
Reinigungshinweise beizufügen.

8. Bauzeiten / Einschränkungen der Bautätigkeit
Während des gesamten Sanierungszeitraums ist durchgängig Rücksicht auf
Mitarbeiter und Besucher des Gebäudes, sowie bei Schulen auf die Schüler
und Lehrer der Schuleinrichtung zu nehmen. Dies betrifft insbesondere
eine umfassende Rücksichtnahme im Hinblick auf Lärmimmissionen.

Grundsätzlich gilt die 6-Tage Woche. Samstag ist Arbeitstag, Arbeiten
gemäß den rechtlichen Bestimmungen für Gewerbebetriebe sind möglich.

Ganztägig an Sonn- und gesetzlichen Feiertagen im Bundesland Bayern
- sowie werktags in der Zeit von 20:00 Uhr bis 7:00 Uhr -
sind Bauarbeiten nicht erlaubt.

Ausnahmen hierzu hat der AN eigenständig und auf eigene Kosten bei den
zuständigen Genehmigungsbehörden abzufragen und zu beantragen. Dies ist
auch dem Auftraggeber rechtzeitig anzuzeigen.

9. Lärmemissionen
Aufgrund des laufenden Schulbetriebes sind grundsätzlich nur Maschinen/
Geräte mit geringer Lärmentwicklung einzusetzen. Lärmende Arbeiten sind
rechtzeitig vor Beginn der Arbeiten anzumelden. Für den Schutz gegen
Baulärm gelten insbesondere die Anforderungen des BIMSCHG, die
Allgemeinen Verwaltungsvorschrift gegen Baulärm - Geräuschimmission -
und der zusätzlichen landesrechtlichen Vorschriften, sowie die DIN 4109.
Immissionsrichtwert von 7 bis 20 Uhr: 55 db (A)
Immissionsrichtwert von 20 bis 7 Uhr: 40 db (A)

Bei Schulen ist darüber hinaus auf erforderliche baulärmfreie Zeiten im
Rahmen der Abschlussprüfungen am Schuljahresende, sowie sonstige
zeitliche Einschränkungen der Lärmemissionen aus Baustellentätigkeit zu
achten. Entsprechende Einschränkungen werden an gesonderter Stelle im LV
bekannt gegeben.

10. Brandschutz
Der Brandschutz ist bei der gesamten Baumaßnahme, insbesondere bei der
Abtrennung ggf. noch genutzter Gebäudeteile, durchgängig zu
gewährleisten.

11. Bauwesenversicherung
Soweit der AG eine projektbezogene Bauleistungsversicherung abschließt,
hat der AN unabhängig davon vor Auftragserteilung den Nachweis über eine
bestehende und angemessene Berufs- / Bauhaftpflichtversicherung
vorzulegen.

12. Bauschutt, Abfall
Jeder Unternehmer hat seinen Schutt, seine Abfälle, Verschnitt usw. auf
eigene Kosten gemäß VOB selbst zu beseitigen und zu entsorgen bzw. der
fachgerechten und umweltfreundlichen Verwertung zuzuführen.
Jeder Unternehmer hat die Baustelle bzw. seinen Arbeitsbereich
arbeitstäglich gemäß VOB von Schutt und Abfällen zu reinigen und diesen
Schutt bzw. diese
Abfälle getrennt nach Wertstoffen zu entsorgen bzw. der Verwertung
zuzuführen.
Werden die Arbeitsplätze von Unternehmen nicht arbeitstäglich sauber
gehalten und / oder unterlassen Unternehmen trotz Aufforderung durch die
Objektüberwachung die Schutt- bzw. Abfallberäumung in die dafür
vorgehaltenen Container, dann werden der Schutt bzw. die Abfälle auf
Kosten des jeweiligen Unternehmers bauseitig durch den AG entsorgt bzw.
der Verwertung zugeführt.

13. Materialökologie
Beschichtungen:
Bei allen Beschichtungen (Grundierungen, Imprägnierungen, sonstige
Anstriche, Spachtelungen, Öle / Wachse, Korrosions-, Brandschutz, etc.)
sind möglichst umweltverträgliche, insbesondere lösemittelarme Produkte
und Verfahren zu verwenden. Dabei sind die Einstufungen entsprechend dem
jeweiligen Produkt- bzw. Giscode der Bauberufsgenossenschaft zu Grunde
zu legen (siehe: www.gisbau.de) und die Vorgaben der einschlägigen
Technischen Regeln für Gefahrstoffe (TRGS) zu berücksichtigen. Als
Grundierungen, Lacke und Lasuren dürfen generell nur schadstoffarme
Produkte entsprechend den Vergabeunterlagen des Umweltzeichens RAL .
UZ12a (Blauer Engel) verwendet werden. Reaktionsharze dürfen nur im
technisch notwendigen Umfang eingesetzt werden. Die technische
Notwendigkeit ist nachzuweisen. Die Produkte sind an der Baustelle im
Originalgebinde zu verwenden. Die Beschichtungen der Schreiner-,
Stahlbau-, Metallbau- und Schlosserarbeiten sind grundsätzlich im
Produktionsbetrieb des Auftragnehmers vorzunehmen. Auf der Baustelle
sind sie nur im Ausnahmefall nach vorheriger Zustimmung des
Auftraggebers erlaubt. Das jeweilige Produkt- und Sicherheitsdatenblatt
sind vor Ausführung vorzulegen.

Feinstaub / Gesundheitsgefährlicher Staub:
Das "Merkblatt zur Staubminderung bei Baustellen" der Regierung von
Oberbayern ist zu beachten. Die Staubentwicklung ist weitgehend zu
vermeiden. Bei Maschineneinsatz sind staubarme, abgestimmte
Bearbeitungssysteme (Maschine und Mobilentstauber) zu verwenden, die den
allgemeinen Staubgrenzwert von 3 mg/m3 für die alveolengängige (A-)
Fraktion sowie 10 mg/m³ für die einatembare (E-) Fraktion einhalten.
Entsprechende Maschinen sind von der BG BAU als "Typ I- Gerät"
klassifiziert und unter www.gisbau.de veröffentlicht.
Werden gesundheitsgefährliche mineralische Stäube oder andere
Gefahrstoffe freigesetzt, sind die notwendigen Maßnahmen der jeweiligen
Technischen Regel Gefahrstoffe (TRGS 505, 519, 521, 559 u.a.) und der
Gefahrstoffverordnung festzulegen.

Formaldehyd:
Um unzumutbare Formaldehydkonzentrationen zu vermeiden, ist die
Richtlinie Klassifizierung und Überwachung von Holzwerkstoffplatten
bezüglich der Formaldehydabgabe. (DIBT-Richtlinie 100) zu befolgen. Der
Nachweis über die Emissionsklasse der Holzwerkstoffplatten ist vor
Zuschlagserteilung vorzulegen.

Gefährliche Inhaltsstoffe (CMR-Stoffe):
Produkte, bei denen im Produkt- und Sicherheitsdatenblatt
krebserzeugende (cancerogene), erbgutverändernde (mutagene) und
fortpflanzungsgefährdende (reproduktionstoxische) Inhaltsstoffe
aufgeführt sind, sind ausgeschlossen.

Holzschutzmittel:
Es müssen - bei gleicher Eignung - möglichst umweltverträgliche Produkte
und Verfahren verwendet werden. Dabei ist die Einstufung entsprechend
dem Produkt-Code der Bauberufsgenossenschaft zu Grunde zu legen.
Holzschutzmittel für nichttragende Bauteile müssen das RAL-Prüfzeichen
der Gütegemeinschaft Holzschutzmittel e.V., für tragende Bauteile das
Prüfzeichen des Deutschen Instituts für Bautechnik aufweisen.
Behandlungen mit Holzschutzmitteln sind grundsätzlich im
Produktionsbetrieb des AN vorzunehmen. An der Baustelle sind sie nur im
Ausnahmefall nach vorheriger Zustimmung des Auftraggebers erlaubt. Das
jeweilige Produkt- und Sicherheitsdatenblatt ist vor Ausführung
vorzulegen.

Kleber, sonstige Verlegewerkstoffe:
Grundsätzlich dürfen nur lösemittelfreie / -arme Verlegewerkstoffe
(Voranstriche, Leime, Kleber, Spachtel etc.) verwendet werden. Dabei
sind die Einstufungen entsprechend dem Giscode der
Bauberufsgenossenschaft zu Grunde zu legen und die Vorgaben der
Technischen Regeln für Gefahrstoffe TRGS 610 zu berücksichtigen. Kann
auf lösemittelhaltige Produkte an der Baustelle nicht verzichtet werden,
so dürfen sie nur bei gleichzeitiger, mechanischer Lüftung verwendet
werden. Das jeweilige Produkt- und Sicherheitsdatenblatt ist vor
Ausführung vorzulegen.

Tropenholz:
Auf den Einsatz von Tropenholz ist zu verzichten.

14. Bauleiter, Vorarbeiter
Bei Ausführungsbeginn muss der Name des verantwortlichen Bauleiters vor
Ort und seines Stellvertreters benannt werden. Der verantwortliche
Bauleiter ist für die Sicherheit vor Ort verantwortlich. Ein Wechsel des
Bauleiters ist unverzüglich schriftlich mitzuteilen.

Für die Ausführung der Arbeiten ist ein Vorarbeiter zu benennen, der
während der gesamten Leistungserbringung des AN auf der Baustelle
anwesend zu sein hat. Ein Wechsel der Vorarbeiters ist nur in Abstimmung
mit dem AG zulässig.

Setzt der Auftragnehmer Fremdkolonnen ( genehmigungspflichtig ) zur
Ausführung ein, so sind diese ständig durch den AN, wegen der
technischen Zusammenhänge, der Konstruktion, sowie der daraus sich
ableitenden Ausführung, grundsätzlich zu beaufsichtigen.

Die Bauleiter und die Vorarbeiter müssen die deutsche Sprache in Schrift
und Wort beherrschen.

Es finden in der Regel je nach Erfordernis 8- bzw. 14-tägige jour-fixe
auf der Baustelle statt. Eine Teilnahme des zuständigen Bauleiters bzw.
Vorarbeiters ist verpflichtend, soweit eine entsprechende Einladung mit
mind. 5 Tagen Vorlauf erfolgt.

15. Ausführungsunterlagen
Dem Leistungsverzeichnis liegen als Kalkulationsgrundlage Planunterlagen
in digitaler Form bei. Bei sämtlichen Planbeilagen ist der angegebene
Maßstab auf Richtigkeit zu prüfen. Die der Ausschreibung beiliegenden
Pläne und Unterlagen sind jedoch nicht zur Bauausführung freigegeben.
Unterlagen zur Ausführung erhält der AN nach Auftragsvergabe in Form von
pdf-Dateien.

Planunterlagen in ausgedruckter Papierform werden seitens des AG nicht
zur Verfügung gestellt, sondern nur in digitaler Form. Erforderliche
Papierausdrucke sind in Eigenverantwortung und auf Kosten des AN selbst
zu veranlassen.

## Zusätzlicher Text
Zusätzliche Technische Vertragsbedingungen für Metallbau- und
Verglasungsarbeiten

ALLGEMEINES

Maßgebend für die Ausführung sind die VOB Teil C, Allgemeine Technische
Vertragsbedingungen für Bauleistungen (ATV), neueste Fassung, einschl.
aller sonstigen gewerkespezifischen einschlägigen Normen und
Vorschriften, behördlichen Erlasse und Gesetze.

Folgende DIN-Vorschriften werden in Ergänzung zu obigen Ausführungen
explizit benannt:

ATV DIN 18299 Allgemeine Regelungen für Bauarbeiten jeder Art
ATV DIN 18360 Metallbauarbeiten
ATV DIN 16361 Verglasungsarbeiten
DIN 4102 Brandverhalten von Baustoffen und Bauteilen
DIN EN 13501 Klassifizierung von Bauprodukten und Bauarten zu ihrem
Brandverhalten
DIN 18 202 Toleranzen im Hochbau

Die Preise verstehen sich ohne Unterschied der Lage, der Höhe und der
Grundrissform falls in den Positionen nicht gesondert darauf hingewiesen
wird. Alle für die Durchführung der Arbeiten erforderlichen Hilfsmittel
und Gerüste sind in die Einheitspreise einzurechnen.

STOFFE UND BAUTEILE

Anzubietende Materialien sind entspr. den im Leistungsverzeichnis
vorgegebenen Qualitäten und Anforderungen bzw. Typen oder Fabrikaten
anzubieten

Abmessungen: Angegeben sind jeweils die ca. Maße des zu errichtenden
Baukörpers, alle Elemente sind vom Auftragnehmer vor Erstellung der
Werkstattzeichnung bzw. Fertigungsbeginn eigenverantwortlich auf der
Baustelle aufzumessen, dabei sind Anschlusspunkte, Austritte, Anschläge,
Öffnungsrichtung und Flügelfunktion der Werkplanung des Architekten mit
den örtlichen Verhältnissen abzugleichen, und dem Architekt zur Freigabe
vorzulegen.

AUSFÜHRUNGSHINWEISE

Gegenstand dieser Ausschreibung sind Metallbauarbeiten. Die Leistung
umfasst die Herstellung, die Lieferung und die Montage von
Aluminium-Bauelementen. Zusätzlicher Gegenstand dieser Ausschreibung
sind die Verglasungsarbeiten. Die Leistung umfasst die Lieferung, das
Einsetzen und das Abdichten aller Glasscheiben und Ausfachungen.

## Zusätzlicher Text
Konstruktionssystem
Die Profil-, Zubehör-, Dichtungs- und Beschlägeauswahl muss nach den
gültigen Unterlagen des  System-Herstellers erfolgen.

Bauaufsichtliche Zulassungen und Überwachung
Soweit nachfolgend Brandschutz-Konstruktionen beschriebenen sind,
handelt es sich um zulassungspflichtige Bauteile. Eine entsprechende
bauaufsichtliche Zulassung (abZ) muss für die angebotetenen
Konstruktionen bestehen. Die Angaben aus dem Genehmigungsantrag und die
Auflagen aus dem Zulassungsbescheid sind bei der Bauausführung zu
berücksichtigen und zu befolgen. Eine Ausfertigung des
Zulassungsbescheides muss dem Auftraggeber zusammen mit den
Ausführungszeichnungen vorgelegt werden. Feuerschutzabschlüsse sind
gemäß Bauordnung der Länder überwachungspflichtige Bauteile. Hersteller
von Feuerschutzabschlüssen müssen sich von einer - durch das DIBt -
anerkannten Überwachungsstelle überwachen und zertifizieren lassen. Die
Kennzeichnung erfolgt durch ein Übereinstimmungskennzeichen. Der
Firmenname oder die Firmenkennzahl muss aus dem
Übereinstimmungskennzeichen ersichtlich sein.

Werkstoff Aluminium
Es sind stranggepresste Aluminium-Profile der Legierung AlMgSi 0, 5 F22
(EN AW 6060) in Eloxalqualität nach DIN 1748 (DIN EN 755) und DIN 17615
(DIN EN 12020) zu verwenden. Für anodisierte Aluminium-Bleche in
Eloxalqualität ist die Legierung AlMg 1, halbhart, (EN AW 5005A) für
farbbeschichtete Aluminium-Bleche die Legierung AlMg 1 (EN AW 5005A)
oder Al 99, 5 (EN AW 1050A) in Normalqualität zu verwenden.

Werkstoff Stahl
Stahlteile für Verankerungen und Aussteifungen sind in feuerverzinkter
Ausführung vorzusehen. Die Nachbesserung von Fehlstellen und
Beschädigungen muss entsprechend DIN EN ISO 1461 erfolgen.

Profilauswahl
Die erforderlichen Profile sind für den gewünschten Verwendungszweck aus
den Unterlagen des System-Herstellers auszuwählen. Bei wärmegedämmten
Profilen sind nur solche zulässig, bei denen die Innen- und Außenschalen
durch Wärmedämmprofile durchgehend kraft und formschlüssig miteinander
verbunden sind. Die Profile müssen die Lasten nach DIN 1055 sicher
abtragen. Die dabei zwischen Innen- und Außenschalen auftretenden
Schubkräfte müssen vom Verbund zuverlässig übertragen werden. Die vom
System-Hersteller angegebenen wirksamen Trägheitsmomente (Ix) sind für
die Profil-Auswahl zu berücksichtigen. Das Prinzip der Wärmedämmung ist
für die gesamte Konstruktion einzuhalten. Alle Verbundprofile sind als
Dreikammersystem (zwei Hohlprofile plus Verbundzone) auszuführen.

Der Verbund der Profile muss ohne zusätzliche Abdichtung wasserdicht und
wasserbeständig sein. Der Falzgrund der Profile muss absolut
glattflächig ausgebildet sein (auch die Verbundzone), so dass anfallende
Feuchtigkeit immer in die tiefste, außenliegende Ebene (Rinne) des
Falzes abgeführt wird, ohne dass hierfür zusätzliche Drainagekanäle
hergestellt werden müssen. Die Belüftung des Falzgrundes bei
Isolierverglasungen muss nach den Richtlinien der Isolierglas-Hersteller
erfolgen. Die für das Profilsystem angegebenen minimalen und maximalen
Flügelgrößen und -gewichte sind einzuhalten.

Wärmedurchgangskoeffizient [DIN EN ISO 10077-1, DIN 4108-4]
Außentüren: Uw = bis 1,2 W/m²K,
Fenster: Uw = bis 0,9 W/m²K

Fenster nach DIN EN 14351-1:
Fensterelement: Uw = 0,9 W/m²K
Gesamtenergiedurchlassgrad: g = 0,4
Glaswerte nach DIN EN 673: Ug = 0,4 W/(m²K)
Isolierglas-Abstandshalter: yg 0,031 W/(mK)
Paneelwerte nach DIN EN 13164: Up 0,70 W/(m²K)
Abstandshalter: yg 0,20 W/(mK)
Luftdurchlässigkeit nach DIN EN 12207 Klassifizierung: 4
Schlagregendichtheit nach DIN EN 12208: 9A
Der Widerstand bei Windlast muss den Normen DIN EN 12210:
Klassifizierung C5.
Schalldämmwert Rw mindestens 40 dB im eingebauten Zustand, soweit im
jeweiligen Positionsbeschrieb nicht abweichend gefordert
Widerstandsklasse gemäß EN 1627: RC 2 N

Außentüren nach DIN EN 14351-1:
Türelement: Uw = 1,1 W/m²K
Glaswerte nach DIN EN 673: Ug = 0,6 W/(m²K)
Gesamtenergiedurchlässigkeit: g £ 53 %
Isolierglas-Abstandshalter: yg 0,031 W/(mK)
Luftdurchlässigkeit nach DIN EN 12207 Klassifizierung: 2
Schlagregendichtheit nach DIN EN 12208 Klassifizierung, Prüfverfahren A:
3A
Widerstandsfähigkeit bei Windlast nach DIN EN 12210 Klassifizierung: C2

Richtfabrikat Fenster: Schüco AWS 75.SI+ oder gleichwertig
Angebotenes Profilsystem Fensterrahmen und Fensterflügel, sowie
Fensterfestverglasung:

....................................................

Richtfabrikat Außentüren: Schüco AD UP 75 oder gleichwertig
Angebotenes Profilsystem Außentüren/Außenfestverglasung:

....................................................

Angebotenes Profilsystem Innentüren/Festverglasung:

....................................................

Angebotenes Profilsystem T30/T30-RS Innentüren/F30-Festverglasung:

....................................................

Profilverbindungen
Eckverbinder müssen in ihrem Querschnitt den inneren Profilkonturen
entsprechen. Bei den Gehrungen ist auf eine einwandfreie Verklebung der
Gehrungsfläche zu achten. Auch an den T-Stößen ist das Einsickern von
Wasser in die Konstruktion - durch entsprechende Füllstücke mit
dauerelastischer Abdichtung - zu verhindern. Bei wärmegedämmten Profilen
muss die Dämmwirkung auch im Eck- und T-Verbinderbereich voll erhalten
bleiben.

Flügeldichtungen
Alle Dichtungsprofile müssen so angebracht sein, dass sie die
Forderungen der verlangten Beanspruchungsgruppe für die
Fensterkonstruktion dauerhaft erfüllen. Die Dichtungen müssen
auswechselbar sein. Für Dreh-, Drehkipp- und Stulp-Fenster ist eine
Mitteldichtung vorgeschrieben.
Bei Außentüren muss die Luftdurchlässigkeit der Funktionsfuge mindestens
den Vorgaben der DIN EN 12207 entsprechen.

Entwässerung der Konstruktion
Falze und Profilnuten, in die Niederschlag und Kondenswasser eindringen
können, müssen nach außen entwässert werden. Sichtbare
Entwässerungsschlitze sind mit Kappen abzudecken.

Beschläge
Es sind die vom Hersteller bzw. die gemäß Prüfzeugnis /bauaufsichlticher
Zulassung ausgewiesenen System-Beschläge zu verwenden. Sind nicht
systemgebundene Beschlägeteile vorgesehen, müssen diese unter Beachtung
der gültigen DIN-Normen ausgewählt werden. Sofern im
Leistungsverzeichnis nichts anderes vorgeschrieben ist, müssen alle
Beschlagteile, mit Ausnahme der Bedienungshebel und Flügelbänder,
verdecktliegend angeordnet werden. Die im Falz angeordneten Beschläge
sind form- und kraftschlüssig mit den Profilen zu verbinden. Bei
Schraubverbindungen in Profilwandungen sind Einnietmuttern oder
Hinterlegstücke zu verwenden.

Gemäß den KUV-Bayern sind nur Beschläge (Griffe o. ä.) mit abgerundeten
Kanten = runde Form auszuführen. Die Griffe sind so auszubilden, dass
ein Hängenbleiben mit Kleidungsstücken praktisch auszuschließen ist,
Material Edelstahl.

Alle Griffe- und Drückerhöhen an Türen sind auszuführen auf 1050 mm,

vorgesehener Fensterbeschlag
mit Drehfunktion,

Fenstergriffe, Türdrücker
U-Form, analog FSB Modell 1146, als Rahmentürdrücker
Ausführung auf Bandgegenseite geköpft:

Sämtliche Schlösser und Baubeschlage, Drücker und Stoßplatten für
Notausgangsverschlüsse bzw. für Türen in Rettungswegen sind gemäß DIN EN
179 auszuführen.
Sämtliche Türdrückergarnituren für Feuerschutztüren und Rauchschutztüren
sind gemäß DIN 18273 auszuführen

Verglasung, Ausfachung
Die nachfolgende Beschreibung stellt eine allgemeine Regelung für die
Lieferung und das Einsetzen der Verglasung in Bauelementen dar. Die in
den Positionsbeschreibungen angegebenen Abmessungen beziehen sich auf
die Außenmaße der Bauelemente. Die Kosten für die Ermittlung der
Glasmaße sind in die Angebotspreise einzurechnen, eine gesonderte
Vergütung erfolgt hierfür nicht.
Zum Lieferumfang der Verglasungsarbeiten gehören alle hierfür
erforderlichen Dichtungen und deren Einbau, einschließlich der dicht
auszuführenden Eckausbildungen und Stöße. Weiterhin mitzuliefern sind
alle erforderlichen Dichtstoffe, Glasauflager und Klotzungsbrücken. Die
Dicken der Einzelscheiben sind unter Berücksichtigung der Scheibengrößen
und der Lastannahmen nach den Bemessungstabellen des Glas- Herstellers
zu ermitteln.
Die Verglasungen sind gemäß den "Glasbemessungs- und
Konstruktionsregeln" nach DIN 18008-1 bis -5 und DIN 18545
"Anforderungen an Glasfalze und Verglasungssysteme" unter
Berücksichtigung der EN 12488 (Verklotzung) auszuführen.
Die Glaskanten der beschriebenen Gläser sind nach DIN 1249-11
auszuführen.
Die Verglasung kann mittels EPDM-Dichtprofilen oder Vorlegebändern mit
dauerelastischer Falzkantenversiegelung erfolgen. Besonders hingewiesen
wird auf die Befolgung der Verglasungs-Richtlinien der
Isolierglas-Hersteller. Die Lieferung und der Einbau von Ausfachungen
ist im Leistungsverzeichnis für die jeweiligen Positionen gesondert
beschrieben.
Absturzsichernde Verglasungen: Bei der Ausführung absturzsichernder
Verglasungen ist die DIN18008-4 Vom Juli 2013 zu befolgen. Sofern von
der DIN 18008-4 abgewichen wird, bedürfen absturzsichernde Verglasungen
grundsätzlich einer allgemeinen bauaufsichtlichen Zulassung DIBT
"Deutsches Institut für Bautechnik" oder einer Zustimmung im Einzelfall
(ZIE) der jeweiligen Bauaufsichtsbehörde. Ist eine ZIE  (Zustimmung im
Einzelfall) erforderlich, so ist diese durch die
Bauherren/Bauherrenvertreter zu beantragen.

Baumaße
Das Aufmaß ist vom Auftragnehmer am Bau zu nehmen. Fordert der
Auftraggeber, dass die Konstruktionen schon zu einem Zeitpunkt zur
Montage bereitstehen müssen, der ein vorheriges Aufmaß unmöglich macht,
so sind unter Berücksichtigung der Bautoleranzen nach DIN die
Fertigungsmaße mit dem Auftraggeber zu vereinbaren.

Werkstattzeichnungen
Vor Ausführung sind dem Auftraggeber mit ausreichendem Vorlauf
aussagekräftige Werkstattzeichnungen zur Freigabe vorzulegen,
einschließlich ggf. erforderlicher statischer Nachweise und
Prüfzeugnisse. Aus den Darstellungen müssen Konstruktion, Maße, Einbau,
Befestigung und Bauanschlüsse der Bauteile sowie die Einbaufolge
erkennbar sein (DIN 18360, Zif. 3.1.7)
Die Fertigung und Montage darf erst nach technischer Klärung und
Freigabe begonnen werden.
Die korrigierten Werkstattzeichnungen sind dem Auftraggeber 1-fach in
Papierform und zusätzlich in elektronischer Form zur Verfügung zu
stellen. Die Aufwendungen hieraus sind in die Einheitspreise
einzurechnen und werden nicht gesondert vergütet, soweit in keiner
separaten Position beschrieben.

Einbau der Elemente
Die Verankerungen der Aluminium-Elemente sind so auszuführen, dass
Bewegungen des Baukörpers und die der Bauelemente aufgenommen werden
können, ohne dass hieraus Belastungen auf die Aluminium-Konstruktion
übertragen werden. Die Montage der Aluminium-Bauelemente muss flucht-
und lotrecht erfolgen. Die horizontalen Einbauebenen sind nach den
Meterrissen einzumessen, die in jedem Geschoss durch den Auftraggeber
anzubringen sind. Alle zur Montage erforderlichen Befestigungsmittel
sind in die Einheitspreise mit einzukalkulieren. Falls im
Leistungsverzeichnis angegeben, werden für bestimmte Anschlüsse
Ankerschienen bauseits kostenlos geliefert und in die Rohbauteile
eingelassen. Ein Ankerschienenplan ist dann nach Auftragserteilung vom
Auftraggeber rechtzeitig an den Auftragnehmer zu übergeben.

Befestigungs- und Verbindungsmittel - wie Schrauben, Bolzen und Dübel -
müssen entsprechend dem jeweiligen Verwendungszweck und gemäß den
Anforderungen ausgewählt werden. Bei der Auswahl sind die hierfür
gültigen Normen und der aktuelle "Stand der Technik" zu berücksichtigen
und zu befolgen. Sämtliche Anschlüsse an angrenzende Bauteile sind in
die Einheitspreise einzukalkulieren. Die Anschlüsse müssen den
bauphysikalischen Anforderungen gerecht werden. Das heißt, Anforderungen
aus Wärmeschutz, Feuchteschutz, Schallschutz und Fugenbewegung sind zu
berücksichtigen.
Der Einbau von Fenstern und Außentüren in die umgebenden
Bauteilaufbauten hat zwingend wärmebrückenoptimiert nach DIN 4108
Beiblatt 2 zu erfolgen.

Abdichtung zum Baukörper
Erforderliche Dichtungsprofile sind aus EPDM einzusetzen. Sie müssen in
Beschaffenheit, Abmessung und Gestaltung dem vorgesehenen
Verwendungszweck entsprechen. Ihre elastischen Eigenschaften müssen im
vorkommenden Temperaturbereich den Anforderungen genügen. Für
Versiegelungen sind elastisch bleibende Dichtstoffe auf Silikon- oder
Polysulfidbasis zu verwenden. Die Versiegelung muss unter
Berücksichtigung der konstruktiven Gegebenheiten innerhalb der
vorkommenden Temperaturbereiche an den anschließenden Bauteilen so
haften, dass sie - unter Berücksichtigung der zulässigen
Dehnungsbewegungen der Bauteile - nicht von den Haftflächen abreißt.
PVC-Profile dürfen nicht mit bitumenhaltigen Stoffen in Verbindung
kommen.
Bei der Abdichtung von Anschlussfugen mit elastischen Dichtstoffen sind
die DIN 18540 und die Verarbeitungs-Richtlinien des Herstellers zu
befolgen.

Fenster-/Türmontage gemäß "Leitfaden zur Planung und Ausführung der
Montage von Fenstern und Haustüren", herausgegeben durch
RAL-Gütegemeinschaft und ift-Rosenheim.

Zur Montage wird bauseits ein Fassadengrüst zur Verfügung gestellt.

Anschluss an Baukörper:
Einbau Massivbauwände (Ziegel/Stahlbeton): Abdeckung Fuge Fenster /
Öffnungsleibung mit Apu-Leisten innen und außen durch ein Drittgewerk.

Innenfugen sind dauerhaft luftdicht, Außenfugen dauerhaft
schlagregendicht, wasserbeständig (inkl. Kleber) und hoch
diffusionsoffen (sd-Wert = 0,3) auszubilden.
Außen: umlaufend, zugelassene Fugendichtbänder (Kompribändern) aus
Schaumkunststoff Beanspruchungsgruppe 1 DIN 18542, alternativ
zugelassenes und überputzbares Dichtband/Multifunktionsband
Innen: umlaufend, imprägnierte Schaumkunststoffbänder
Beanspruchungsgruppe R DIN 18542, alternativ zugelassenes und
überputzbares Dichtband/Multifunktionsband
Dichtbandzwischenraum in Öffnungsleibung: umlaufend, zugelassener
Polyurethan Ortschaum (Montageschaum) / Mineralstopfwolle,
zusätzlich durch Verschraubung gemäß den Systembeschreibungen des
Fensterherstellers nach Erfordernis der Fenstergröße.
Bei Montage mit Abdeckleisten, sind die Dichtbänder so anzubringen, dass
diese die Dichtbänder vollständig abdecken.
Dichtbänder sind vollständig falten- bzw. hohlraumfrei anzubringen.

Angebotenes Fugendichtungs-/montagesystem (Fugendicht-/Kompriband /
Schaum / Hohlraumdämmung / Dichtband / Multifunktionsband / Folien):

.......................................................
.........................
(Hersteller / Typ - vom Bieter auszufüllen)

Die Aufwendungen für das dampfdichte / dampfoffene Andichten der
Elemente zum Baukörper gemäß dem genannten Leitfaden sind mit der
jeweiligen Fenster/Tür-Position abgegolten.

Untere Anschlüsse von bodengleichen Fenstern/Fenstertüren/Außentüren
sind bis zum Perimeter-/Mauerleibungsbereich inkl. beidseitigem ca.
15 cm Hochzug über zukünftigem GOK in der Leibung mit nach DIN 18533-1
bzw. DIN 18533-2/-3 zugelassener Abdichtung der Abdichtungsklasse W1.2-E
abzudichten.
Die bauseits vorhandene Abdichtung im Sockelbereich auf Mauerwerk und
Bodenplatte ist: kunststoffmodifizierte Dickbeschichtung (KMB). Eine
Systemverträglichkeit zwischen der bauseitigen Bauwerksabdichtung aus
KMB und der angebotenen Abdichtung im Sockel-Anschlussbereich der
bodentiefen Fenster/Türen ist sicher zu stellen.

Oberflächenbeschichtung: Farb-Beschichtung Pulver
Die Kunststoffbeschichtung der Aluminium-Profile und/ oder -Bleche muss
mit GSB International und/oder QUALICOAT gütegesicherten Pulver auf
Polyesterbasis in einer Schichtdicke von mindestens 50 µm erfolgen.
Profile und Bauteile, die in Seenähe und/oder in sole-/chloridhaltiger
Atmosphäre eingesetzt werden, sind zum Schutz gegen Filiformkorrosion
vor der Pulverbeschichtung mit einer speziellen Voranodisation zu
versehen.

Farbtöne
Soweit in den Positionen RAL-Farbtöne beschrieben sind, sind damit die
188 Körperfarben der Classic-Farben gemeint, d.h. ohne Glimmerfarben,
tageslichtleuchtende Farben oder Perlmuttfarben.

## Zusätzlicher Text
Allgemeine Systemanforderungen
Für das in dem nachfolgenden Leistungsverzeichnis beschriebene
Raffstore-System gelten folgende Anforderungen, wenn in den
Einzelpositionen nicht anders beschrieben:

System schienengeführt:
Liefern und montieren nach Herstellervorschrift eines
Aluminiumraffstore-Fassadensystems mit Elektro-Motor und
Schienenführung, sowie allen Zubehör- und Befestigungsteilen, jeweils
als Einzelraffstoreanlage, Befestigung der Blende mittels Montagebügel
an Montageuntergrund aus Holz, 40 mm dick, an Oberseite Blende bzw. zum
Fenster hin. Siehe Detailplan SG-07.
Elektrische Anschlussarbeiten bauseits.

Die Raffstoren erfüllen den Zweck des außenliegenden Sonnenschutzes.

Windstabilität: mind. 13 m/s
Der AN hat Herstellerangaben bzgl. der erlaubten Windparameter zur
Einstellung der Steuerung bereitzustellen.

Antriebsart:
Motorbedienung: 230 V E-Motor, verdeckt eingebaut.
angeflanschtes Planetengetriebe
Bus-bedienbar, jedoch ohne Rückmeldungsfunktion
Schutzart IP 54
mit Endschalter und Thermoschutzschalter
Untere und obere Endschalter einstellbar
Oberschienenträger geräuschoptimiert.
Montage einschließlich Anschluss an bauseits gelieferte und montierte
Steuerungen (Zeitlogik) über Hirschmann-Kupplung
Die Kabelbelegung ist zu prüfen und ggf. anzupassen.
Der Motor ist jeweils auf der rechten Seite der Anlage, von außen
betrachtet, anzuordnen.

Bedienung:
Hoch- und Tieffahren durch Schalterbedienung.
Wenden der Lamellen durch leichtes Antippen der jeweiligen Richtung.

Blende:
Winkelblende, rückseitig offen, vorne, oben und seitlich geschlossen,
zur Integration in bauseitiges WDVS-System; Blendenvorderseite
überputzbar
Blendentiefe: 200 mm
Blendenoberseite: waagrecht
Montage: an U- bzw. Winkel-Montagebügel befestigt entsprechend dem
angebotenen System, inkl. Kompriband zur Abdichtung der Blendenoberseite
an bauseitige Holz-.UK
Oberfläche sichtbar: pulverbeschichtet, UV-beständig
Kabeleinführung: Bohrung einer Durchführung für Einführung des
bauseitigen Elektroanschlusskabels/Steuerungskabels, inkl.
EDPM-Dichtungsmanschette in Blendenrückseite und/oder Fensterrahmen im
Sturzbereich, so dass eine Abdichtung der Gebäudehüllfläche
gewährleistet ist.

Oberschiene:
Material: stranggepresstes Aluminiumprofil
Abmessungen BxH: ca. 60 mm x 50 mm
Dicke: 1,5 mm
Ausführung: nach unten geschlossen
Wendewelle aus Vierkant-Stahlrohr, verzinkt, gekapselte, wartungsfreie
Lager

Behang:
Material: Aluminium-Lamelle, konkav-konvex profiliert, randgebördelt
Anforderung: windstabil
Lamellenbreite: ca. 80 mm
Oberfläche: einbrennlackiert, korrosions- und UV-beständig
Farbe: RAL 9007, Graualuminium
Vordere Einbördelung mit alterungs-/UV-beständigem Keder
Stanzungen: umlaufend randgebördelt, nur ca. 5x9 mm
zur max. Reduzierung des Lichteinfalls

Aufhängung:
Seitliche Schlaufenkordeln, witterungs- und UV-beständig
hohe Dehnungs-, Schrumpf- und Reißfestigkeit
Sollknickstelle für kontrollierte Schlaufenbildung

Aufzugsbänder:
ca. 6 mm breit, geräuscharm, knick- und bruchfest,
temperatur-, witterungs- und UV-beständig

Unterschiene:
Material: stranggepresstes Aluminiumprofil
Oberfläche: Pulverbeschichtung, UV-beständig
Oberseite: farb- und formgleich Lamellenbehang
Endkappen witterungs- und UV-beständig
schwenkbar

Führungsschienen:
Material Schiene: stranggepresste Aluminium-Formteile, Hohlkastenprofil
Form: FSR-Schiene, flächenbündiges System ohne Abstandshalter
Eingezogene Keder zur Geräuschdämmung
Abschluss: unten geschlossen, revisionsierbar zur Behangentnahme
Oberfläche: Pulverbeschichtung, UV-beständig
Befestigung: auf Rahmen/Rahmenverbreiterung der Aluminium-Fenster in
Fensterleibung
Die Zeichnung stellt das Schienenprinzip dar, das erforderliche Achsmaß
ist gemäß den Ausführungsplänen durch den AN zu bemessen:

Oberflächenbehandlung:
Winkelblende, Unterschiene, Führungsschiene und Abstandshalter
mit Pulverbeschichtung, Dicke mind. 60 - 120 my
Farbe: RAL 7016, Anthrazitgrau

Befestigung: schienengeführt :
Montage des Systems mittels Montagebügeln in der Sturzaussparung für die
Raffstoreanlage bzw. in der Fensterleibung nach Vorgaben
Systemhersteller. Die Bügel sind so auszubilden, dass die Unterkante der
daran befestigten Blende mit der Unterkante des oberen Fensterflügels
oder etwas höher abschließt (Der eingefahrene Behang soll nicht zu sehen
sein, wenn man aus dem Fenster schaut). Der statische Nachweis liegt im
Verantwortungsbereich des AN und ist mit der jeweiligen Position im LV
abgegolten.

Schrauben mit Dichtbeschichtung inkl. Edelstahldistanzscheiben mit
EPDM-Dichtscheiben
Montageuntergrund Führungsschiene: Aluminium-Fensterrahmen
Montageuntergrund Montagebügel: Holz-Unterkonstruktion
Montageort: in der Fensterleibung

Angebotenes Fabrikat

....................................................... ....
(angebotener Hersteller / System-Typ)

## Zusätzlicher Text
Gegenstand dieser Ausschreibung sind die Arbeiten des Bauabschnitt BA3.1
"Errichtung einer Mehrzweckhalle mit Sanitäranlagen und 6 zusätzlichen
Klassenzimmern, sowie Schaffung eines Lehrerzimmers mit Besprechungs-
und Seminarräumen im Anbau Südwest des bestehenden Bau A.

Die Maßnahme ist gefördert. Die Förderung ist jedoch in zwei Pakete
aufgeteilt.
Förderpaket P4: Errichtung Mehrzweckhalle mit Sanitäranlagen und 6
zusätzlichen Klassenzimmern
Förderpaket P2: Schaffung eines Lehrerzimmers mit Besprechungs- und
Seminarräumen im bestehenden Anbau Südwest Bau A

Das nachfolgende Leistungsverzeichnis ist daher in zwei Titel
aufgeteilt:
Der Titel 1 umfasst das Förderpaket P4, also den Neubau der
Mehrzweckhalle (Erweiterung).
Der Titel 2 umfasst das Förderpaket P2 (Anteil BA3.1), also die
Umbauten/Sanierungen im Bestand.

Die Beauftragung erfolgt für beide Titel gemeinsam, jedoch sind die
Rechnungen einschließlich der jeweiligen Aufmaße getrennt je Titel zu
stellen! Gemeinsame Rechnungen für Titel 1 und 2 werden zurückgewiesen.

Diese Vorgehensweise und dabei ggf. entstehender Mehraufwand beim AN ist
bei der Kalkulation für das nachfolgende LV zu berücksichtigen und damit
abgegolten.

## Zusätzlicher Text
In der Realschule werden periodisch Prüfungen abgehalten. Während dieser
Zeiten sind keinerlei Lärmemissionen gestattet. Soweit keine lärmfreien
Arbeiten ausgeführt werden können, sind die Arbeiten zu diesen Zeiten /
an diesen Tagen vollständig zu unterbrechen. In der Regel handelt es
sich nur um 1 bis 2 Stunden an einem Tag.
Während der Leistungserbringung vor Ort ist mit ca. 3 solcher
stundenweisen Unterbrechungen zu rechnen.

Entsprechende zeitliche Unterbrechungen sind entsprechend
einzukalkulieren und damit abgegolten.

## Fenster Türen Metall BA3.1
Datum: 27.03.26

### 1 Titel 1 (Förderpaket P4), Erweiterungsbau

#### 1.1 Baustelleneinrichtung / Sicherheit

**1.1.1 Baustelleneinrichtung**
Baustelleneinrichtung für alle durchzuführenden
Arbeiten dieses Leistungsverzeichnisses; Einschließlich
 An- und Abtransport aller Maschinen und Geräte sowie
aller benötigten Baustelleneinrichtungsteile und deren
Vorhaltung während der gesamten Bauzeit.
Zudem sind weiter enthalten:
- Frachten und Transportkosten, Auslöse,
Montageaufsicht, unproduktive Nebenlöhne sowie alle
sonstigen Nebenkosten;
- vorschriftsmäßige Absicherung, Beleuchtung und
Unterhalt der Arbeitsbereiche / Einrichtungen während
der gesamten Bauzeit;
- alle notwendigen Arbeits- und Schutzgerüste, welche
zusätzlich zu den bauseitigen Gerüsten (Fassaden)
benötigt werden, einschließlich deren arbeitstäglicher
Kontrolle;
- Vorrichtungen, Hebezeuge, Gerüste, Bühnen, etc. zum
Ein- und Ausbringen der Materialien, Bauteile und
Konstruktionen in das Gebäude / auf das Fassadengerüst,
sowie zum Verteilen in allen Geschossen vor Ort;
- Lager- und Aufenthaltscontainer, soweit erforderlich;
- Erstellen eines Bauzeitenplanes ;
Eine Verschiebung von Ausführungs-, Zwischen- und
Endfertigstellungsterminen berechtigt nicht zur
Nachforderung bezüglich der Baustelleneinrichtung durch
den Auftragnehmer. Lager- und
Baustelleneinrichtungsplätze sind so anzulegen, dass
die  Folge- und Nebengewerke in ihrer
Leistungserbringung nicht behindert sind, ansonsten
sind Materialien, Silos, Container und Schuttmulden
(gewerkeeigene) bei Bedarf kurzfristig durch den
Auftragnehmer umzusetzen.
Wegerechtliche Absicherungen und Absperrungen sind vom
AN selbst zu veranlassen und zu beantragen. Anfallende
Gebühren werden gegen Nachweis ohne Aufschlag gesondert
vergütet. Die Baustelleneinrichtung wird nur einmal
vergütet.
Menge: 1,000 psch

**1.1.2 Schutzmaßnahmen Bodenbeläge, Milchkarton**
Schützen von oberflächenfertigen Estrichen und
Bodenbelägen während der Malerarbeiten mit einem
Schutzbelag, rutschhemmend, nicht fleckend und nicht
abfärbend, Stöße überlappt, Wandanschlüsse und Stöße
abgeklebt.
Material: Milchkarton, Papier/PE Verbundstoff,
unbedruckt

Die Leistung beinhaltet die Lieferung, Vorhaltung und
Unterhaltung, sowie Abbruch und Entsorgung aller
Materialien nach Beendigung der Arbeiten.
Die Vergütung erfolgt nach Quadratmeter, jedoch
ausschließlich, soweit es sich um besondere Leistungen
gemäß DIN 18363 handelt.
Menge: 20,000 m2

**1.1.3 Örtliches Aufmaß**
Örtliches Aufmaß aller im nachfolgenden
Leistungsverzeichnis beinhalteten Fenster und Türen,
sowie Fensterbänke bzw. -Leibungen, soweit diese bei
Erstellen der Werk- und Montageplanung bereits baulich
erstellt sind.

Soweit der erforderliche Baufortschritt noch nicht
gegeben ist, sind die Werk- und Montagepläne für
nachfolgend beschriebenen Bauelemente gemäß den
Ausführungs- und Detailplänen des Architekten zu
erstellen. Die Vergütung dieser Position entfällt in
diesem Fall.
Menge: 1,000 psch

**1.1.4 Erstellen einer Werk- und Montageplanung**
gemäß den Vorgaben der Technischen
Leistungsbeschreibung Metallbau- und
Verglasungsarbeiten

Es müssen mindestens enthalten sein:
- ggf. erforderliche Prüfzeugnisse.
- Darstellungen von Konstruktion, Maßen, Einbau,
Befestigung und Bauanschlüsse der Bauteile

Die Werk- und Montageplanung ist beim Auftraggeber /
dem planenden Architekten zur Prüfung vorzulegen, mit
ausreichendem zeitlichen Vorlauf zur Freigabe. Für den
Freigabedurchlauf der Planung mit den Fachplanern sind
mind. 14 Tage einzurechnen.
Die Unterlagen werden vom AG oder dessen Vertreter
ausschließlich hinsichtlich Vollständigkeit der
Bestellung und Ausstattung, sowie gestalterische
Anordnung sowie Farbkonzept geprüft. Der AN erhält mit
Auftragsvergabe die Werkpläne als Grundlage für die
Projektierung und ist für alle Angaben in seinen
Plänen, besonders den technisch und maßlich relevanten
allein verantwortlich.

Die Planung muss aussagekräftig sein und sämtliche
Ansichten und Schnitte, sowie erforderliche
Detailausbildungen beinhalten. Entsprechende
Änderungswünsche des Auftraggebers sind, soweit sie den
der Ausschreibung beiliegenden Unterlagen nicht
widersprechen, kostenneutral einzuarbeiten.
Die Fertigung und Montage darf erst nach technischer
Klärung und Freigabe begonnen werden.

Die korrigierten Werk- und Montageplanungen sind dem
Auftraggeber in elektronischer Form zur Verfügung zu
stellen.
Menge: 1,000 St

**1.1.5 Nachweis U-Wert der Elemente**
Nachweis des U-Wertes der angebotenen Bauelemente,
exemplarisch für ein Bauelement, welches eine typische
Fenstergröße in der nachfolgenden Leistungsbeschreibung
darstellt.
Menge: 1,000 psch

**1.1.6 Nachweis Schalldämm-Maß**
Nachweis des Schalldämm-Maßes, exemplarisch für ein
Bauelement, welches eine typische Fenstergröße in der
nachfolgenden Leistungsbeschreibung darstellt.
Menge: 1,000 psch

**1.1.7 Erstellen einer allgemeinen Dokumentation**
Erstellung und Übergabe der Dokumentation gemäß
"Zusätzlichen Technischen Vertragsbedingungen, 7.
Dokumentation", insbesondere beinhaltet dies:

- Inhaltsverzeichnis mit Unterteilung in Kapitel/Ordner
- Fachunternehmererklärung
- Fachbauleitererklärung
- Errichtererklärungen
- Produkt- und Sicherheitsdatenblätter für alle
verwendeten Materialien
- Werkstatt-/Konstruktionspläne
- Montage-/Einbauanleitungen
- Wartungsunterlagen
- Reinigungs- und Pflegehinweise

Die Unterlagen sind einfach als Ordner in Papierform,
sowie einfach digital auf USB-Stick bzw. per
Download-Link abzugeben.
Menge: 1,000 St

**1.1.8 Erstellen einer Brandschutz-Dokumentation**
Erstellung und Übergabe einer speziell für die Prüfung
aller brandschutzrelevanten Unteralgen erstellten
Dokumentation. Insbesondere beinhaltet dies:

- Inhaltsverzeichnis mit Unterteilung in Kapitel/Ordner
nach Bauteilen und Bauprodukten
- Prüfbücher für Feststellanlagen
- Sachkundigenabnahmen für Feststellanlagen
- Übereinstimmungserklärungen für alle Produkte mit
Verwendbarkeitsnachweis / ETA gemäß Muster des
Herstellers bzw. der Zulassungsunterlagen über den
Einbau der Produkte gemäß Verwendbarkeitsnachweis / ETA
(Erklärung der übereinstimmenden Ausführung)
- Verwendbarkeitsnachweise inkl.
Montage-/Einbauanleitungen (allgemeines
bauaufsichtliches Prüfzeugnis, allgemeine
bauaufsichtliche Zulassung, Zustimmung im Einzelfall,
allgemeine Bauartgenehmigung, etc.)
- Leistungserklärungen für Bauteile und Konstruktionen
mit CE-Kennzeichnung auf Grundlage einer europäischen
technischen Bewertung (ETA)
- Errichterbescheinigungen über nicht wesentliche
Abweichungen, sowie zugehörige Unterlagen des
Herstellers
- Planunterlagen auf Basis der Werkplanung, in der
sämtliche Bauteile, Konstruktionen und Bauarten
eindeutig und lagegenau eingezeichnet sind, für welche
Verwendbarkeitsnachweise und Zulassungen in
brandschutztechnischer Hinsicht gefordert sind. Maßstab
1:50.

Die Unterlagen sind einfach als Ordner in Papierform,
sowie einfach digital auf Stick bzw. per Download-Link
abzugeben.
Menge: 1,000 St

#### 1.2 Fassadenelemente

**1.2.1 Alu-Glas-Fensterelement, 1-teilig, festverglast, 1135 x 1260 mm**
Liefern und gemäß Werkplan in Wandöffnung fachgerecht
montieren eines Fensters gemäß vor stehenden
Zusätzlichen Technischen Vertragsbedingungen ZTV
Metallbau- und Verglasungsarbeiten,
Werkplan-Pos.: EG-F-106 bis EG-F-109

Ausführung gemäß Ausführungs- und Detailplanung des
Architekten, sowie Aufmaß vor Ort, soweit dieses der
Baufortschritt zulässt
1-teiliges Fenster mit Festverglasung
Glasart: VSG, Klarglas
Rohbauöffnungsmaß (B x H): 1135 x 1260 mm
Rahmenverbreiterung seitlich, beidseitig: 30 mm
Rahmenverbreiterung oben: 30 mm
Rahmenverbreiterung unten: 30 mm

Oberfläche: Pulverbeschichtung,
Farbton: RAL 7016 bzw. RAL-Farbton nach Wahl des AG

Gewändeanschluss: Stahlbeton
Bauwerksanschluss Fassade: Vollwärmeschutz außen,
Sichtbeton innen
Einschließlich Alu-Abdeckwinkel über Montagefuge
Fenster/Wandöffnung innen, Oberfläche und Farbton
ananlog Fensterrahmen
Menge: 4,000 St

**1.2.2 Alu-Glas-Türelement, 1-flg., 1260 x 2135 mm, UG-T-06**
Fassaden-Element, Außenbauteil, 1-flg. Tür, liefern und
montieren
Aluminium-Rohrrahmentür mit Glasfüllung als
Nebeneingangstür
nach außen öffnend in Fluchtrichtung
Werkplan-Pos.: UG-T-06

Ausführung gemäß Technische Leistungsbeschreibung
Metallbau- und Verglasungsarbeiten sowie nachfolgender
Leistungsbeschreibung soweit diese die technische
Leistungsbeschreibung ergänzt bzw. davon abweicht.

Wandöffnungsmaß Breite x Höhe: 1260 x 2135 mm
Rahmenverbreiterung seitlich, beidseitig: 30 mm
Rahmenverbreiterung oben: 30 mm
Rahmenverbreiterung unten: 110 mm, Material:
Thermoblock aus Hartschaumdämmkern oder gleichwertig,
verrottungsfest

Aluminium-Rohrrahmenprofile: gemäß angebotenem System
Anschlüsse: gemäß Technische Leistungsbeschreibung
Metallbau- und Verglasungsarbeiten
Gewändeanschluss oben: Stahlbeton
Gewändeanschluss seitlich: Stahlbeton
Bodenanschluss: Stahlbeton
Bauwerksanschluss Fassade: Vollwärmeschutz außen,
Sichtbeton innen
Einschließlich Alu-Abdeckwinkel über Montagefuge
Tür/Wandöffnung innen, Oberfläche und Farbton ananlog
Türrahmen

Unterer Türabschluss:
Anschlag- und Absenkdichtung
Edelstahl-Flachschwelle, thermisch getrennt, Höhe max.
5,0 mm

Türgriff:
Material: Edelstahl, poliert
Wechselbeschlag, seitlich 45° geköpft, analog FSB Serie
06 1146

Schloss:
Riegel-Fallenschloss, Edelstahl-Stulp
mit Panikfunktion E, Wechselfunktion gemäß DIN 18273
und DIN EN 179
vorgerichtet für Riegel-Fallen-Motorschloss, die
Vergütung des Motorschlosses erfolgt in separater
Position
Getriebeseite dreifachverriegelnd
Sicherheitsrosette

Beschläge:
Dreiteilige Rollentürbänder, mind. drei Stück pro
Flügel
Anforderungen gem. DIN EN 1935:
Gebrauchsklasse: 4, sehr starker Gebrauch
Dauerfunktionstüchtigkiet: Klasse 7, mind. 200.000
Zyklen:
Korrosionsbeständigkeit Klasse 4, sehr hohe
Korrosionsbeständigkeit

Anforderungen gemäß DIN EN 14351:
Dauerfunktion: 1.000.000 Zyklen

Beanspruchung gemäß DIN EN 1192: Klasse 4
Nutzungskategorie: extreme Beanspruchung

Verglasung: VSG-Sicherheitsverglasung
Oberfläche: Pulverbeschichtung,
Farbton: RAL 7016 bzw. RAL-Farbton nach Wahl des AG
Menge: 1,000 St

**1.2.3 Zulage Motorschloss / Schließblech Alu-Glas-Türelement**
Zulage für Lieferung und Einbau eines Motorschlosses
und eines elektronischem Schließbleches inkl.
erforderlicher Elektroleitungen in die vor beschriebene
Außentür.

Technische Anforderungen Motorschloss:
Motorisch öffnendes Verschlusssystem
A-Öffner
Mehrfachverriegelung mit Automatic-Fallenriegel
Fallenriegelausschluss, gegen zurückdrücken gesichert
Steuerung über Offline-Zutrittsbeschlag (z.B. Uhlmann &
Zacher), eine zukünftige Steuerung über externen
Impulsgeber (z.B. Kartenleser) muss auch möglich sein
Zusatzfunktion: Dauerauf/Tagesfunktion
kombinierbar mit Bestandszugangskontrolle
akustischer Signalgeber bei Öffnung, abschaltbar
Zertifiziert nach VdS - Klasse A
wartungsfrei im eingebauten Zustand
Edelstahl-Stulp,
Antipanikfunktion E: Wechselfunktion

Technische Anforderungen Schließblech:
Kontaktschließblech zur kombinierten Öffnungs- und
Verschlussüberwachung
mit Schließkontakt und Sabotageschleife für
Alarm-/Überwachungsanlagen
Zertifiziert mind. nach VdS - Klasse B

Technische Anforderungen Elektroleitungen:
Verdeckter Einbau aller erforderlicher Kabel in das
Türelement inkl. Bohrungen, Dichtungen, etc., sowie
Anschluss an Motorschloss und Schließblech.

Aktuell vorgesehene Zugangskontrolle über
Offline-Zutrittsbeschläge (RFID).

Vorbereitet jedoch zusätzlich für Integration in evtl.
zukünftige bauseitige elektronische Zugangskontrolle.
Verkabelung auch passend für die Variante "Wandleser
mit Sicherheitsrelaismodul". Das Sicherheitsrelaismodul
brückt einen potentialfreien Kontakt und steuert somit
das Motorschloss an.

Leistungen des AN:
Elektrischer Anschluss des Motorschlosses und
Schließbleches an Ausgangsspannung an Netzteil für
Motorschloss (bis ca. 2,0 m Leitungslänge).
Objektbezogene Detailangaben zur Verkabelung als
Vorbereitung bauseitiger Elektroarbeiten sind durch den
AN an das Gewerk Elektro liefern.
Menge: 1,000 St

**1.2.4 Netzteil für Motorschloss, Aufputz**
Netzteil systemkonform für vor beschriebenes
Motorschloss  zu vor beschriebenen Hauseingangstür mit
Motorschloss, A- Öffner, liefern und montieren
Eingangsspannung: AC 230 V
Ausgangsspannung: DC 12 oder 24 V gemäß Erfordernis
Schutzart: IP 20

Einschließlich elektrische Anschlussarbeiten an
bauseits erstellte Klemmdose mit Eingangsspannung (230
V AC) und Inbetriebnahme und Anschluss Ausgangsspannung
an vor beschriebenes Motorschloss und Schließblech.
Kabellänge Netzteil zu Klemmdose: bis ca. 2 m
Objektbezogene Detailangaben zur Verkabelung als
Vorbereitung bauseitiger Elektroarbeiten sind durch den
AN an das Gewerk Elektro liefern.
Menge: 1,000 St

**1.2.5 Zulage Abdichtung Sockelbereich/Türschwelle**
Zulage für Lieferung und Einbau einer für den
Anwendungsfall zugelassenen Abdichtung im Sockelbereich
Erdgeschoss oder Balkone/Außentreppen an vor
beschriebenen Alu-Glas-Fassadenelementen. Die
Abdichtung ist dauerhaft wasserdicht und
hinterlaufsicher sowohl an das Fassaden-/Türelement,
als auch an die Bodenplatte/Geschossdecke anzubringen.
Ausführung gemäß DIN 18533-2/-3 sowie gemäß
Detailplanung.
Abdichtungsklasse: W1.2-E

Türbreite: 1260 mm

Angebotenes System/Fabrikat:

.......................................................
.......
Menge: 1,000 St

**1.2.6 Einhand-Türwächter, mit Voralarm**
Zulage für vor beschriebene Außentüren für liefern und
montieren eines Einhand-Türwächters
Auslösung beim Herunterdrücken des Türdrückers durch
senkrechtes verschieben des Türwächters nach unten.
Akustischer Dauerton bei Auslösung des Türwächters
Einschließlich Voralarm bei leichtem Druck auf den oben
gelegenen Voralarmknopf, bevor der akustische
Dauerwarnton ertönt. Bei Loslassen der Türklinke
verstummt der Voralarmton.
Rückstellung bzw. Freigabe Türwächter über integrierten
Zylinder. Zylinder frei wählbar, z.B. auch in
bauseitiges Schließsystem integrierbar.

barrierefrei
schlagregendicht

angebotenes Fabrikat:

.......................................................
.....
Menge: 1,000 St

**1.2.7 Türpoller**
Liefern und Montieren eines Türpoller
Technische Anforderungen:
Höhe: 700 bis 850 mm nach örtlicher Erfordernis
Quadratrohr mit gerundeten Kanten
Querschnitt: ca. 70 x 70 mm
Kopfplatte, Kanten umlaufend gerundet
Fußplatte, Abmessung: ca. 300 x 300 x 10 mm
für Montage auf bauseitigem Fundament bzw. Bodenplatte
Alle Verbindungen geschweißt
Material: Stahl, pulverbeschichtet
Farbton: RAL 9016 weiß
inkl. Befestigungsmaterial
Menge: 1,000 St

**1.2.8 Zulage Türfeststeller**
Zulage für vor beschriebenen Türpoller für die
Ausführung mit Türfeststeller, liefern und montieren.
Anforderungen:
Türfeststeller aus Edelstahl
Schwarzer Gummipuffer gefedert
Türfeststeller mit Fanghaken inkl. Gegenstück für
Türflügel
Richtfabrikat: KWS 1010 oder gleichwertig
Menge: 2,000 St

**1.2.9 Schutz Außentür**
Schützen der vor beschriebenen Außentüren mit
Luftpolsterfolie innen und außen unmittelbar nach
Einbau des Elements, einschließlich Drücker und
Griffstangen.
Der Schutzbelag ist umlaufend an den Rahmenkanten von
Blend- und Türrahmen einschließlich Oberlicht und
Festverglasung anzubringen und abzukleben.
Schutzbelag und Klebebänder nicht fleckend und nicht
abfärbend, Stöße überlappt, Wandanschlüsse und Stöße
abgeklebt.

Ausführung an Positionen UG-T06
Menge: 1,000 St

**1.2.10 Bautür als Provisorium**
Bautür als provisorischer Zugang zum Gebäude, liefern,
vorhalten, abbauen und abfahren, inkl. Profilzylinder
mit 3 Schlüsseln
Einbau in bereits gesetzten Blendrahmen anstatt
Türflügel inkl. notwendiger Holzunterkonstruktion zur
Befestigung der Bautür im Blendrahmen sowie sämtlicher
notwendiger Befestigungsmittel.
Der Blendrahmen ist dabei vor jeglicher Beschädigung
durch die Bautür bzw. die Unterkonstruktion zu
schützen.
Einschließlich Mehraufwand für separate Anfahrt zum
Ausbau der Bautür inkl. Unterkonstruktion, sowie Einbau
des bis dahin beim AN zwischengelagerten Türflügels.

Ausführung an Positionen UG-T06
Menge: 1,000 St

#### 1.3 Stundenlohnarbeiten

*Hinweis*
Die Ausführung und Abrechnung von Stundenlohnarbeiten
erfolgt nach § 15 VOB/B.
Die im Leistungsverzeichnis aufgeführten
Stundenlohnarbeiten gelten für unvorhergesehene
Leistungen, deren Abrechnung nach Einheitspreisen nicht
zweckmäßig ist und zur Gestellung von Hilfskräften für
dritte Firmen.

In nachfolgenden Verrechnungssätzes sind enthalten
- Lohn und Gehaltskosten
- Lohn-/Gehaltskostenanteil für vermögenswirksame
Leistungen
- Lohn- bzw. Gehaltsnebenkosten,
- Gemeinkosten
- Sozialkosten, inkl. Sozialkassenbeiträge
- Gewinn

Zuschläge für vom Auftraggeber angeordnete Nacht-,
Sonn- und Feiertagsarbeiten sind gesondert
nachzuweisen. Sie werden in Höhe der tariflichen
Vereinbarung vergütet. Für Nacht-, Sonntags- und
Feiertagsarbeit wird als Zuschlag nur der Beitrag zur
gesetzlichen Unfallversicherung vergütet. Für
Mehrarbeit werden zusätzlich die Sozialkosten vergütet

Mittagspausen und Brotzeiten werden nicht als
Arbeitszeit vergütet.
Fahrtzeiten werden nur anerkannt, soweit die Arbeiten
nicht im direkten Zusammenhang mit dem Hauptauftrag
ausgeführt werden. Die Fahrtzeiten sind separat
nachzuweisen. Eine Vergütung der Fahrzeuge zur
Personenbeförderung erfolgt nicht.

Das Material für Stundenlohnarbeiten ist getrennt zu
lagern. Material-, Maschinen- und Gerätepreise gelten
für die Abrechnung einschl. aller Zuschläge,
Betriebsstoffe, Handwerkszeuge usw. sowie An-und
Abfahrt frei Baustelle. Der Verrechnungssatz für
Fuhrleistungen enthält die Kosten für den Fahrer,
soweit nicht anders angegeben.

Regieberichte sind der Bauleitung an dem der
Arbeitsleistung folgenden Tage, spätestens jedoch zum
Ende jeder Woche mit Angabe der Arbeiter und
Qualifikation zur Unterschrift vorzulegen. Die
Abrechnung erfolgt in 1/4 Stunden.

Beschäftigt der Bieter bei einer der nachstehenden
Lohngruppen keine Arbeitskräfte, hat er stattdessen den
Einsatz möglichst gleichwertiger Arbeitskräfte
anzubieten.

*Hinweis*
Es gelten folgende Arbeitszeiten:
Regel-Arbeitszeit ist von Montag bis Samstag
jeweils von 06:00 Uhr bis 22:00 Uhr

Zuschläge außerhalb der o. g. Arbeitszeiten werden
vergütet für:

Sonn- und Feiertagsarbeit
von 06:00 Uhr bis 22:00 Uhr

Sonn- und Feiertagsarbeit nachts
von 22:00 Uhr bis 06:00 Uhr

Nachtarbeit
von 22:00 Uhr bis 06:00 Uhr

Eine Vergütung erfolgt nur nach ausdrücklicher
Anweisung bzw. schriftlicher Beauftragung durch die
Objektüberwachung.

**1.3.1 Bauleiter**
Für evtl. erforderliche Arbeiten, die nicht in der
Leistungsbeschreibung erfaßt sind und nur auf
ausdrückliche Anordnung und gegen Nachweis zur
Ausführung kommen, werden verrechnet für: Fachbauleiter
Menge: 1,000 Std

**1.3.2 Meister-/Polierstunde**
Für evtl. erforderliche Arbeiten, die nicht in der
Leistungsbeschreibung erfasst sind und nur auf
ausdrückliche Anordnung und gegen Nachweis zur
Ausführung kommen, werden verrechnet für: Meister /
Werkpolier
Lohngruppe 6 gemäß §5 BRTV
Menge: 1,000 Std

**1.3.3 Vorarbeiterstunden**
wie vor beschrieben, jedoch Vorarbeiter
Lohngruppe 5 gemäß §5 BRTV
Menge: 1,000 Std

**1.3.4 Spezialfacharbeiterstunden**
wie vor beschrieben, jedoch Spezialfacharbeiter
Lohngruppe 4 gemäß §5 BRTV
Menge: 2,000 Std

**1.3.5 Facharbeiterstunden**
wie vor beschrieben, jedoch Facharbeiter
Lohngruppe 3 gemäß §5 BRTV
Menge: 5,000 Std

**1.3.6 Fachwerkerstunden**
wie vor beschrieben, jedoch Fachwerker
Lohngruppe 2 gemäß §5 BRTV
Menge: 2,000 Std

**1.3.7 Azubistunden**
wie vor beschreiben, jedoch Auszubildender
Menge: 1,000 Std

### 2 Titel 2 (Förderpaket P2), Umbau Bestand

#### 2.1 Baustelleneinrichtung / Sicherheit

**2.1.1 Baustelleneinrichtung**
Baustelleneinrichtung für alle durchzuführenden
Arbeiten dieses Leistungsverzeichnisses; Einschließlich
 An- und Abtransport aller Maschinen und Geräte sowie
aller benötigten Baustelleneinrichtungsteile und deren
Vorhaltung während der gesamten Bauzeit.
Zudem sind weiter enthalten:
- Frachten und Transportkosten, Auslöse,
Montageaufsicht, unproduktive Nebenlöhne sowie alle
sonstigen Nebenkosten;
- vorschriftsmäßige Absicherung, Beleuchtung und
Unterhalt der Arbeitsbereiche / Einrichtungen während
der gesamten Bauzeit;
- alle notwendigen Arbeits- und Schutzgerüste, welche
zusätzlich zu den bauseitigen Gerüsten (Fassaden)
benötigt werden, einschließlich deren arbeitstäglicher
Kontrolle;
- Vorrichtungen, Hebezeuge, Gerüste, Bühnen, etc. zum
Ein- und Ausbringen der Materialien, Bauteile und
Konstruktionen in das Gebäude / auf das Fassadengerüst,
sowie zum Verteilen in allen Geschossen vor Ort;
- Lager- und Aufenthaltscontainer, soweit erforderlich;
- Erstellen eines Bauzeitenplanes ;
Eine Verschiebung von Ausführungs-, Zwischen- und
Endfertigstellungsterminen berechtigt nicht zur
Nachforderung bezüglich der Baustelleneinrichtung durch
den Auftragnehmer. Lager- und
Baustelleneinrichtungsplätze sind so anzulegen, dass
die  Folge- und Nebengewerke in ihrer
Leistungserbringung nicht behindert sind, ansonsten
sind Materialien, Silos, Container und Schuttmulden
(gewerkeeigene) bei Bedarf kurzfristig durch den
Auftragnehmer umzusetzen.
Wegerechtliche Absicherungen und Absperrungen sind vom
AN selbst zu veranlassen und zu beantragen. Anfallende
Gebühren werden gegen Nachweis ohne Aufschlag gesondert
vergütet. Die Baustelleneinrichtung wird nur einmal
vergütet.
Menge: 1,000 psch

**2.1.2 Schutzmaßnahmen Bodenbeläge, Milchkarton**
Schützen von oberflächenfertigen Estrichen und
Bodenbelägen während der Malerarbeiten mit einem
Schutzbelag, rutschhemmend, nicht fleckend und nicht
abfärbend, Stöße überlappt, Wandanschlüsse und Stöße
abgeklebt.
Material: Milchkarton, Papier/PE Verbundstoff,
unbedruckt

Die Leistung beinhaltet die Lieferung, Vorhaltung und
Unterhaltung, sowie Abbruch und Entsorgung aller
Materialien nach Beendigung der Arbeiten.
Die Vergütung erfolgt nach Quadratmeter, jedoch
ausschließlich, soweit es sich um besondere Leistungen
gemäß DIN 18363 handelt.
Menge: 20,000 m2

**2.1.3 Örtliches Aufmaß**
Örtliches Aufmaß aller im nachfolgenden
Leistungsverzeichnis beinhalteten Fenster und Türen,
sowie Fensterbänke bzw. -Leibungen, soweit diese bei
Erstellen der Werk- und Montageplanung bereits baulich
erstellt sind.

Soweit der erforderliche Baufortschritt noch nicht
gegeben ist, sind die Werk- und Montagepläne für
nachfolgend beschriebenen Bauelemente gemäß den
Ausführungs- und Detailplänen des Architekten zu
erstellen. Die Vergütung dieser Position entfällt in
diesem Fall.
Menge: 1,000 psch

**2.1.4 Erstellen einer Werk- und Montageplanung**
gemäß den Vorgaben der Technischen
Leistungsbeschreibung Metallbau- und
Verglasungsarbeiten

Es müssen mindestens enthalten sein:
- ggf. erforderliche Prüfzeugnisse.
- Darstellungen von Konstruktion, Maßen, Einbau,
Befestigung und Bauanschlüsse der Bauteile

Die Werk- und Montageplanung ist beim Auftraggeber /
dem planenden Architekten zur Prüfung vorzulegen, mit
ausreichendem zeitlichen Vorlauf zur Freigabe. Für den
Freigabedurchlauf der Planung mit den Fachplanern sind
mind. 14 Tage einzurechnen.
Die Unterlagen werden vom AG oder dessen Vertreter
ausschließlich hinsichtlich Vollständigkeit der
Bestellung und Ausstattung, sowie gestalterische
Anordnung sowie Farbkonzept geprüft. Der AN erhält mit
Auftragsvergabe die Werkpläne als Grundlage für die
Projektierung und ist für alle Angaben in seinen
Plänen, besonders den technisch und maßlich relevanten
allein verantwortlich.

Die Planung muss aussagekräftig sein und sämtliche
Ansichten und Schnitte, sowie erforderliche
Detailausbildungen beinhalten. Entsprechende
Änderungswünsche des Auftraggebers sind, soweit sie den
der Ausschreibung beiliegenden Unterlagen nicht
widersprechen, kostenneutral einzuarbeiten.
Die Fertigung und Montage darf erst nach technischer
Klärung und Freigabe begonnen werden.

Die korrigierten Werk- und Montageplanungen sind dem
Auftraggeber in elektronischer Form zur Verfügung zu
stellen.
Menge: 1,000 St

**2.1.5 Nachweis U-Wert der Elemente**
Nachweis des U-Wertes der angebotenen Bauelemente,
exemplarisch für ein Bauelement, welches eine typische
Fenstergröße in der nachfolgenden Leistungsbeschreibung
darstellt.
Menge: 1,000 psch

**2.1.6 Nachweis Schalldämm-Maß**
Nachweis des Schalldämm-Maßes, exemplarisch für ein
Bauelement, welches eine typische Fenstergröße in der
nachfolgenden Leistungsbeschreibung darstellt.
Menge: 1,000 psch

**2.1.7 Erstellen einer allgemeinen Dokumentation**
Erstellung und Übergabe der Dokumentation gemäß
"Zusätzlichen Technischen Vertragsbedingungen, 7.
Dokumentation", insbesondere beinhaltet dies:

- Inhaltsverzeichnis mit Unterteilung in Kapitel/Ordner
- Fachunternehmererklärung
- Fachbauleitererklärung
- Errichtererklärungen
- Produkt- und Sicherheitsdatenblätter für alle
verwendeten Materialien
- Werkstatt-/Konstruktionspläne
- Montage-/Einbauanleitungen
- Wartungsunterlagen
- Reinigungs- und Pflegehinweise

Die Unterlagen sind einfach als Ordner in Papierform,
sowie einfach digital auf USB-Stick bzw. per
Download-Link abzugeben.
Menge: 1,000 St

**2.1.8 Erstellen einer Brandschutz-Dokumentation**
Erstellung und Übergabe einer speziell für die Prüfung
aller brandschutzrelevanten Unteralgen erstellten
Dokumentation. Insbesondere beinhaltet dies:

- Inhaltsverzeichnis mit Unterteilung in Kapitel/Ordner
nach Bauteilen und Bauprodukten
- Prüfbücher für Feststellanlagen
- Sachkundigenabnahmen für Feststellanlagen
- Übereinstimmungserklärungen für alle Produkte mit
Verwendbarkeitsnachweis / ETA gemäß Muster des
Herstellers bzw. der Zulassungsunterlagen über den
Einbau der Produkte gemäß Verwendbarkeitsnachweis / ETA
(Erklärung der übereinstimmenden Ausführung)
- Verwendbarkeitsnachweise inkl.
Montage-/Einbauanleitungen (allgemeines
bauaufsichtliches Prüfzeugnis, allgemeine
bauaufsichtliche Zulassung, Zustimmung im Einzelfall,
allgemeine Bauartgenehmigung, etc.)
- Leistungserklärungen für Bauteile und Konstruktionen
mit CE-Kennzeichnung auf Grundlage einer europäischen
technischen Bewertung (ETA)
- Errichterbescheinigungen über nicht wesentliche
Abweichungen, sowie zugehörige Unterlagen des
Herstellers
- Planunterlagen auf Basis der Werkplanung, in der
sämtliche Bauteile, Konstruktionen und Bauarten
eindeutig und lagegenau eingezeichnet sind, für welche
Verwendbarkeitsnachweise und Zulassungen in
brandschutztechnischer Hinsicht gefordert sind. Maßstab
1:50.

Die Unterlagen sind einfach als Ordner in Papierform,
sowie einfach digital auf Stick bzw. per Download-Link
abzugeben.
Menge: 1,000 St

#### 2.2 Abbruch

**2.2.1 Demontage Metall-Glas-Element KG, 151 x 156 cm**
Metall-Glaselement demontieren, Materialien trennen und
entsorgen, einschl.
aller Beschläge, Verkleidungen und Befestigungsmittel.
Einschließlich Entsorgungsgebühr.
Kellerfenster
Breite: ca. 126 bis 151 cm
Höhe: ca. 156 cm
Menge: 1,000 St

**2.2.2 Demontage Metall-Glas-Element EG, 151 x 333 cm**
Metall-Glaselement demontieren, Materialien trennen und
entsorgen, einschl.
aller Beschläge, Verkleidungen und Befestigungsmittel.
Einschließlich Entsorgungsgebühr.
Bodentiefe Fenster
Breite: ca. 126 bis 151 cm
Höhe: ca. 313 bis 333 cm
Menge: 6,000 St

**2.2.3 Demontage Metall-Glas-Element EG, 276 x 313 cm**
Metall-Glaselement demontieren, Materialien trennen und
entsorgen, einschl.
aller Beschläge, Verkleidungen und Befestigungsmittel.
Einschließlich Entsorgungsgebühr.
Eingangstürelement, 2-flügelig
Breite: ca. 276 cm
Höhe: ca. 313 cm
Menge: 1,000 St

**2.2.4 Demontage Metall-Glas-Element EG, 143 x 145 cm**
Metall-Glaselement demontieren, Materialien trennen und
entsorgen, einschl.
aller Beschläge, Verkleidungen und Befestigungsmittel.
Einschließlich Entsorgungsgebühr.
Bodentiefe Fenster
Breite: ca. 143 cm
Höhe: ca. 145 cm
Menge: 1,000 St

**2.2.5 Demontage Metall-Glas-Element OG, 151 x 241 cm**
Metall-Glaselement demontieren, Materialien trennen und
entsorgen, einschl. aller Beschläge, Verkleidungen und
Befestigungsmittel.
Einschließlich Entsorgungsgebühr.
Fenster
Breite: ca. 151 cm
Höhe: ca. 241 cm
Menge: 7,000 St

#### 2.3 Innen- und Brandschutzelemente

**2.3.1 Alu-Brandschutz-Element, VDS, 1260 x 2010 mm, UG-BT-04**
Brandschutz-Element, Innenbauteil, Zimmertür, liefern
und montieren
Aluminium-Rohrrahmentür mit Glasfüllung
Werkplan-Pos.: UG-BT-04

Ausführung gemäß Technische Leistungsbeschreibung
Metallbau- und Verglasungsarbeiten

Anforderung: vollwandig, dicht- und selbstschließend
gemäß BayBO

Wandöffnungsmaß Breite x Höhe: 1260 x 2010 mm

Aluminium-Rohrrahmenprofile: gemäß angebotenem System
Anschlüsse: gemäß Verwendbarkeitsnachweis, inkl.
dauerelatische Abfugung
Gewändeanschluss oben: Stahlbetonunterzug / Ziegelsturz
Gewändeanschluss seitlich: Stahlbeton bzw.
Ziegelmauerwerk
Bodenanschluss: Zement-Estrich

Unterer Türabschluss: automatisch absenkbare
Türabdichtung

Türgriff:
- Drückergarnitur mit Rosetten in H-Technik, gekröpft,

- Material: Edelstahl, poliert
- Sicherheitsabstand zur Schließkante 25 mm

Riegel-Fallenschloss, Edelstahl-Stulp vorgerichtet für
Profilzylinder
Ausführung für Fluchtwegtür gemäß DIN 18273 und DIN EN
179
Panikfunktion D

Beschläge:
Rollenbänder, mind. drei Stück pro Flügel
Anforderungen gem. DIN EN 1935:
Gebrauchsklasse 4 (sehr starker Gebrauch) nach DIN EN
1935

Verglasung: mind. VSG oder höherwertiger
Schallschutzklasse ( SK ): ohne Anforderung
Oberfläche: Pulverbeschichtung,
Farbton: RAL 7016 bzw. RAL-Farbton nach Wahl des AG

Vergütung der Türschließers erfolgt mit separater
Position
Menge: 1,000 St

**2.3.2 Zulage Alu-Brandschutz-Element, 1260 x 2010 mm, UG-BT-04, T30**
Zulage zu vor beschriebenem Alu-Brandschutz-Element,
VDS, 1260x2010 mm, für die Ausführung mit der
Anforderung:
T30 nach DIN 4102
EI2 30-SaC5 nach DIN EN 13501-2
anstatt vollwandig, dicht- und selbstschließend
Menge: 1,000 St

**2.3.3 Alu-Brandschutz-Element, T30-RS 1, 1385 x 2135 mm, UG-BT-07**
Brandschutz-Element, Innenbauteil,
Flur-/Treppenhaus-Tür, liefern und montieren
Aluminium-Rohrrahmentür mit Glasfüllung
Werkplan-Pos.: UG-BT-07

Ausführung gemäß Technische Leistungsbeschreibung
Metallbau- und Verglasungsarbeiten

Anforderung:
T30 nach DIN 4102, Rauschschutz nach DIN 18095
EI2 30-S200C5 nach DIN EN 13501-2

Wandöffnungsmaß Breite x Höhe: 1385x 2135 mm

Aluminium-Rohrrahmenprofile: gemäß angebotenem System
Anschlüsse: gemäß Verwendbarkeitsnachweis, inkl.
dauerelatische Abfugung
Gewändeanschluss oben: Stahlbetonunterzug / Ziegelsturz
Gewändeanschluss seitlich: Stahlbeton bzw.
Ziegelmauerwerk
Bodenanschluss: Zement-Estrich

Unterer Türabschluss: automatisch absenkbare
Türabdichtung

Türgriff:
- Drückergarnitur mit Rosetten in H-Technik, gekröpft,

- Material: Edelstahl, poliert
- Sicherheitsabstand zur Schließkante 25 mm

Riegel-Fallenschloss, Edelstahl-Stulp vorgerichtet für
Profilzylinder
Ausführung für Fluchtwegtür gemäß DIN 18273 und DIN EN
179
Panikfunktion D

Beschläge:
Rollenbänder, mind. drei Stück pro Flügel
Anforderungen gem. DIN EN 1935:
Gebrauchsklasse 4 (sehr starker Gebrauch) nach DIN EN
1935

Verglasung: Brandschutzglas F 30 nach DIN 4102
Schallschutzklasse ( SK ): ohne Anforderung
Oberfläche: Pulverbeschichtung,
Farbton: RAL 7016 bzw. RAL-Farbton nach Wahl des AG

Vergütung der Türschließers erfolgt mit separater
Position
Menge: 1,000 St

**2.3.4 Alu-Brandschutz-Element, T30-RS-1/F30, 2260 x 2135 mm, EG-BT-01**
Brandschutz-Element, Innenbauteil,
Flur-/Treppenhaus-Tür, liefern und montieren
Aluminium-Rohrrahmentür mit Glasfüllung und Seitenteil,
festverglast
Werkplan-Pos.: EG-BT-01

Ausführung gemäß Technische Leistungsbeschreibung
Metallbau- und Verglasungsarbeiten

Anforderung:
T30 nach DIN 4102, Rauschschutz nach DIN 18095
EI2 30-S200C5 nach DIN EN 13501-2

Wandöffnungsmaß Breite x Höhe: 2260 x 2135 mm
Lichte Durchgangsbreite: mind. 1000 mm

Aluminium-Rohrrahmenprofile: gemäß angebotenem System
Anschlüsse: gemäß Verwendbarkeitsnachweis, inkl.
dauerelatische Abfugung
Gewändeanschluss oben: Stahlbetonunterzug / Ziegelsturz
Gewändeanschluss seitlich: Stahlbeton bzw.
Ziegelmauerwerk
Bodenanschluss: Zement-Estrich

Unterer Türabschluss: automatisch absenkbare
Türabdichtung

Türgriff:
- Drückergarnitur mit Rosetten in H-Technik, gekröpft,

- Material: Edelstahl, poliert
- Sicherheitsabstand zur Schließkante 25 mm

Riegel-Fallenschloss, Edelstahl-Stulp vorgerichtet für
Profilzylinder
Ausführung für Fluchtwegtür gemäß DIN 18273 und DIN EN
179
Panikfunktion D

Beschläge:
Rollenbänder, mind. vier Stück pro Flügel
Anforderungen gem. DIN EN 1935:
Gebrauchsklasse 4 (sehr starker Gebrauch) nach DIN EN
1935

Verglasung: Brandschutzglas F 30 nach DIN 4102
Schallschutzklasse ( SK ): ohne Anforderung
Oberfläche: Pulverbeschichtung,
Farbton: RAL 7016 bzw. RAL-Farbton nach Wahl des AG

Vergütung der Türschließers erfolgt mit separater
Position
Menge: 1,000 St

**2.3.5 Alu-Brandschutz-Element, T30-RS-1, 1260 x 2135 mm, EG-BT-02**
Brandschutz-Element, Innenbauteil,
Flur-/Pausenhallen-Tür, liefern und montieren
Aluminium-Rohrrahmentür mit Glasfüllung
Werkplan-Pos.: EG-BT-02

Ausführung gemäß Technische Leistungsbeschreibung
Metallbau- und Verglasungsarbeiten

Anforderung:
T30 nach DIN 4102, Rauschschutz nach DIN 18095
EI2 30-S200C5 nach DIN EN 13501-2

Wandöffnungsmaß Breite x Höhe: 1260x 2135 mm

Aluminium-Rohrrahmenprofile: gemäß angebotenem System
Anschlüsse: gemäß Verwendbarkeitsnachweis, inkl.
dauerelatische Abfugung
Gewändeanschluss oben: Stahlbetonunterzug / Ziegelsturz
Gewändeanschluss seitlich: Stahlbeton bzw.
Ziegelmauerwerk
Bodenanschluss: Zement-Estrich

Unterer Türabschluss: automatisch absenkbare
Türabdichtung

Türgriff:
- Drückergarnitur mit Rosetten in H-Technik, gekröpft,

- Material: Edelstahl, poliert
- Sicherheitsabstand zur Schließkante 25 mm

Riegel-Fallenschloss, Edelstahl-Stulp vorgerichtet für
Profilzylinder
Ausführung für Fluchtwegtür gemäß DIN 18273 und DIN EN
179
Panikfunktion D

Beschläge:
Rollenbänder, mind. vier Stück pro Flügel
Anforderungen gem. DIN EN 1935:
Gebrauchsklasse 4 (sehr starker Gebrauch) nach DIN EN
1935

Verglasung: Brandschutzglas F 30 nach DIN 4102
Schallschutzklasse ( SK ): ohne Anforderung
Oberfläche: Pulverbeschichtung,
Farbton: RAL 7016 bzw. RAL-Farbton nach Wahl des AG

Vergütung der Türschließers erfolgt mit separater
Position
Menge: 1,000 St

**2.3.6 Alu-Fensterelement, 1-teilig, festverglast, 2135 x 1510 mm, OG-FS-01/02**
Liefern und gemäß Werkplan in Wandöffnung fachgerecht
montieren eines Fensters gemäß vor stehenden
Zusätzlichen Technischen Vertragsbedingungen ZTV
Metallbau- und Verglasungsarbeiten.
Werkplan-Pos.: OG-FS-01, OG-FS-02

Ausführung gemäß Ausführungs- und Detailplanung des
Architekten, sowie Aufmaß vor Ort, soweit dieses der
Baufortschritt zulässt
1-teiliges Fenster mit Festverglasung
Glasart: ESG, satiniertes Glas
Rohbauöffnungsmaß (B x H): 2135 x 1510 mm
Rahmenverbreiterung seitlich, beidseitig: 0 mm
Rahmenverbreiterung oben: 0 mm
Rahmenverbreiterung unten: 0 mm

Oberfläche: Pulverbeschichtung,
Farbton: RAL 7016 bzw. RAL-Farbton nach Wahl des AG

Gewändeanschluss: Stahlbeton/Mauerwerk
Bauwerksanschluss Wandoberfläche: Verputz innen
Menge: 2,000 St

**2.3.7 Alu-Türelement, 1260 x 2260 mm, OG-IT-01**
Innenbauteil, Zimmertür, liefern und montieren
Aluminium-Rohrrahmentür mit Glasfüllung
Werkplan-Pos.: OG-IT-01

Ausführung gemäß Technische Leistungsbeschreibung
Metallbau- und Verglasungsarbeiten

Wandöffnungsmaß Breite x Höhe: 1260 x 2260 mm

Aluminium-Rohrrahmenprofile: gemäß angebotenem System
Anschlüsse: gemäß Montageanleitung Hersteller, inkl.
dauerelatische Abfugung
Gewändeanschluss oben: Stahlbetonunterzug / Ziegelsturz
Gewändeanschluss seitlich: Stahlbeton bzw.
Ziegelmauerwerk
Bodenanschluss: Zement-Estrich

Unterer Türabschluss: automatisch absenkbare
Türabdichtung

Türgriff:
- Wechselgarnitur mit Rosetten in H-Technik, gekröpft,

- Material: Edelstahl, poliert
- Sicherheitsabstand zur Schließkante 25 mm

Riegel-Fallenschloss, Edelstahl-Stulp vorgerichtet für
Profilzylinder
Ausführung für Fluchtwegtür gemäß DIN 18273 und DIN EN
179
Panikfunktion D

Beschläge:
Rollenbänder, mind. drei Stück pro Flügel
Anforderungen gem. DIN EN 1935:
Gebrauchsklasse 4 (sehr starker Gebrauch) nach DIN EN
1935

Verglasung: mind. VSG oder höherwertiger
Schallschutzklasse ( SK ): ohne Anforderung
Oberfläche: Pulverbeschichtung,
Farbton: RAL 7016 bzw. RAL-Farbton nach Wahl des AG
Menge: 1,000 St

**2.3.8 Zulage Alu-Element, 1260 x 2260 mm, OG-IT-01, SSK2**
Zulage zu vor beschriebenem Alu-Element, 1260x2260 mm,
für die Ausführung mit der Anforderung:
Schallschutzklasse gesamte Tür: SSK2, Rw,R = 32 dB bzw.
Rw,P = 37 dB
Bewertetes Bau-Schalldämm-Maß R'w: = 32 dB
Menge: 1,000 St

**2.3.9 Alu-Brandschutz-Element, T30-RS-1, 1350 x 2040 mm, OG-BT-05**
Brandschutz-Element, Innenbauteil,
Flur-/Pausenhallen-Tür, liefern und montieren
Aluminium-Rohrrahmentür mit Glasfüllung
Werkplan-Pos.: OG-BT-05

Ausführung gemäß Technische Leistungsbeschreibung
Metallbau- und Verglasungsarbeiten

Anforderung:
T30 nach DIN 4102, Rauschschutz nach DIN 18095
EI2 30-S200C5 nach DIN EN 13501-2

Wandöffnungsmaß Breite x Höhe: 1350 x 2040 mm

Aluminium-Rohrrahmenprofile: gemäß angebotenem System
Anschlüsse: gemäß Verwendbarkeitsnachweis, inkl.
dauerelatische Abfugung
Gewändeanschluss oben: Stahlbetonunterzug / Ziegelsturz
Gewändeanschluss seitlich: Stahlbeton bzw.
Ziegelmauerwerk
Bodenanschluss: Zement-Estrich

Unterer Türabschluss: automatisch absenkbare
Türabdichtung

Türgriff:
- Wechselgarnitur mit Rosetten in H-Technik, gekröpft,

- Material: Edelstahl, poliert
- Sicherheitsabstand zur Schließkante 25 mm

Riegel-Fallenschloss, Edelstahl-Stulp vorgerichtet für
Profilzylinder
Ausführung für Fluchtwegtür gemäß DIN 18273 und DIN EN
179
Panikfunktion D

Beschläge:
Rollenbänder, mind. drei Stück pro Flügel
Anforderungen gem. DIN EN 1935:
Gebrauchsklasse 4 (sehr starker Gebrauch) nach DIN EN
1935

Verglasung: Brandschutzglas F 30 nach DIN 4102
Schallschutzklasse ( SK ): ohne Anforderung
Oberfläche: Pulverbeschichtung,
Farbton: RAL 7016 bzw. RAL-Farbton nach Wahl des AG

Vergütung der Türschließers erfolgt mit separater
Position
Menge: 1,000 St

**2.3.10 Alu-Brandschutz-Element, T30-RS 1, 1250 x 2260 mm, OG-BT-01**
Brandschutz-Element, Innenbauteil,
Flur-/Treppenhaus-Tür, liefern und montieren
Aluminium-Rohrrahmentür mit Glasfüllung
Werkplan-Pos.: OG-BT-01

Ausführung gemäß Technische Leistungsbeschreibung
Metallbau- und Verglasungsarbeiten

Anforderung:
T30 nach DIN 4102, Rauschschutz nach DIN 18095
EI2 30-S200C5 nach DIN EN 13501-2

Wandöffnungsmaß Breite x Höhe: 1250 x 2260 mm

Aluminium-Rohrrahmenprofile: gemäß angebotenem System
Anschlüsse: gemäß Verwendbarkeitsnachweis, inkl.
dauerelatische Abfugung
Gewändeanschluss oben: Stahlbetonunterzug / Ziegelsturz
Gewändeanschluss seitlich: Stahlbeton bzw.
Ziegelmauerwerk
Bodenanschluss: Zement-Estrich

Unterer Türabschluss: automatisch absenkbare
Türabdichtung

Türgriff:
- Drückergarnitur mit Rosetten in H-Technik, gekröpft,

- Material: Edelstahl, poliert
- Sicherheitsabstand zur Schließkante 25 mm

Riegel-Fallenschloss, Edelstahl-Stulp vorgerichtet für
Profilzylinder
Ausführung für Fluchtwegtür gemäß DIN 18273 und DIN EN
179
Panikfunktion D
inkl. Blindzylinder

Beschläge:
Rollenbänder, mind. vier Stück pro Flügel
Anforderungen gem. DIN EN 1935:
Gebrauchsklasse 4 (sehr starker Gebrauch) nach DIN EN
1935

Verglasung: Brandschutzglas F 30 nach DIN 4102
Schallschutzklasse ( SK ): ohne Anforderung
Oberfläche: Pulverbeschichtung,
Farbton: RAL 7016 bzw. RAL-Farbton nach Wahl des AG

Vergütung der Türschließers erfolgt mit separater
Position
Menge: 1,000 St

**2.3.11 Obentürschließer mit Gleitschiene, 1-flügelig**
Obentürschließer, für vor beschriebene
Feuerschutzabschlüsse zugelassen, liefern und montieren
Anforderung:
Obentürschließer mit Gleitschiene und Montageplatte
Öffnungswinkel: 180°
Schließgeschwindigkeit stufenlos einstellbar
Schließkraft stufenlos einstellbar
Endschlag stufenlos einstellbar
Öffnungsdämpfung einstellbar
Schließverzögerung stufenlos einstellbar
Abfallendes Öffnungsmoment nach DIN SPEC 1104
Bedienungskraft: max. 25 N
Türblattbreite: bis mind. 1250 mm

Angebotenes Fabrikat:

......................................................
Menge: 2,000 St

**2.3.12 Zulage Obentürschließer 1-flügelig, Öffnungsbegrenzer**
Zulage für vor beschriebenen Obentürschließer für
zusätzliche Ausstattung mit einem Öffnungsbegrenzer
1-flügelige Tür
Richtfabrikat: Geze T-Stop Gleitschiene oder
gleichwertig

Angebotenes Fabrikat:

.......................................................
.................
Menge: 2,000 St

**2.3.13 Obentürschließer mit Rauschschaltzentrale, 1-flg. Tür, Haftmagnet**
Liefern und fachgerecht montieren für vorbeschriebene
Brandschutz-Türen zugelassene Feststellanlage
(Offenhaltung),

Anforderung:
- ohne integrierte elektro-mechanische Feststellung
- zur Verwendung mit externen Haftmagneten zur
elektrischen Feststellung
- Ausrückkraft stufenlos zwischen 80° und mind. 180°
einstellbar.
- Feststellung bis 180° und Schließwirkung ab 180°
Öffnungswinkel
- Integriertes Netzteil und Rauchschalterzentrale
- Verschmutzungsanzeige und Prüftaste
- Schließkraft stufenlos einstellbar nach DIN EN 1154,
EN 2-5/6
- hydraulischer Endschlag und Schließgeschwindigkeit
einstellbar
- Öffnungsdämpfung einstellbar
- erweiterbar mit zusätzlichen Deckenrauchmeldern
- Farbton: Silberfarbig bzw. weiß nach Wahl des AG
- allgemeine bauaufsichtliche Zulassung
- Türflügelbreite: bis 1400 mm
- Für links und rechts angeschlagene Türen
- Montage: Bandseite

Regelfall: Offenstellung

Inkl. elektrische Anschlussarbeiten an bauseits
erstellte Klemmdose mit Eingangsspannung (230 V AC) und
Inbetriebnahme.
Kabellänge Blendrahmen zu Klemmdose: bis ca. 2 m

Richtfabrikat: Geze TS 5000 R/0 oder gleichwertig
Angebotenes Fabrikat:

......................................................
Menge: 3,000 St

**2.3.14 Zulage Haftmagnet ca. 6,5 cm Wandabstand**
Liefern und fachgerecht montieren eines Haftmagneten
wie vor beschrieben, jedoch

- Wandabstand: ca. 65 mm

Angebotenes Fabrikat:

......................................................
Menge: 2,000 St

**2.3.15 Zulage Haftmagnet, mit Distanzrohr ca. 15 bis 18 cm**
Liefern und fachgerecht montieren eines Haftmagneten
systemkonform und zugelassen für vor beschriebene
Feststellanlage (Offenhaltung) inkl. Befestigungsmittel

Anforderung:
- Türhaftmagnet für Wand-, Decke, -Bodenmontage,
Aufputz
- mit Grundplatte und Distanzrohr aus Metall
- verdeckte Anschlussklemmen
- elektro-magnetische Feststellung
- mind. 490 N Haltekraft
- Magnetkopf schwenkbar
- inkl. Verkabelung
- Grundlänge: ca. 150 bis 180 mm

Inkl. elektrische Anschlussarbeiten an bauseits
bereitgestellte Stromversorgung und Inbetriebnahme.

Angebotenes Fabrikat:

......................................................
Menge: 1,000 St

**2.3.16 Zulage Haftgegenplatte Standard**
Liefern und fachgerecht montieren einer
Haftgegenplatte, systemkonform und  zugelassen
für vor beschriebene Feststellanlage und Haftmagneten

Anforderungen:
- einschließlich Montageplatte und Befestigungsmittel
- gummmigelagert
- schwenkbar bis ca. 20°

Angebotenes Fabrikat:

......................................................
Menge: 1,000 St

**2.3.17 Zulage Haftgegenplatte mit Gelenk**
Liefern und fachgerecht montieren einer
Haftgegenplatte, systemkonform und zugelassen
für vor beschriebene Feststellanlage und Haftmagneten

Anforderungen:
- einschließlich Montageplatte und Befestigungsmittel
- mit Gelenk für Schwenkbereich bis ca. 60°

Angebotenes Fabrikat:

......................................................
Menge: 2,000 St

**2.3.18 Zulage Rauchmelder**
Liefern und fachgerecht montieren eines
Deckenrauchmelders
zugelassen für vor beschriebene Feststellanlage.

Anforderungen:
- 24 V DC
- geprüft nach EN 54-7
- DIN EN 14637 konform
- integrierte Leitungsüberwachung
- mit Sockel
- Farbton: weiß
- elektrische Verkabelung

Inkl. elektrische Anschlussarbeiten an bauseits
bereitgestellte Stromversorgung und Inbetriebnahme.

Richtfabrikat: Geze GC 152 oder gleichwertig
Angebotenes Fabrikat:

......................................................
Menge: 4,000 St

**2.3.19 Zulage Unterbrechertaste**
Liefern und fachgerecht montieren einer
Unterbrechertaste
zugelassen und systemkonform für vor beschriebene
Feststellanlage (Offenhaltung) für manuelle Auslösung
von Haftmagneten
oder elektrisch steuerbaren Schließern.

Anforderung:
- Tastfunktion: Wechselkontakt
- mit Beschriftung "Tür schließen"
- Aufputzausführung
- elektrische Verkabelung

Inkl. elektrische Anschlussarbeiten an bauseits
bereitgestellte Stromversorgung und Inbetriebnahme.

Richtfabrikat: Geze UTA oder gleichwertig
Angebotenes Fabrikat:

......................................................
Menge: 3,000 St

**2.3.20 Inbetriebenahme / Abnahme Feststellanlage**
Zulage zu beschriebenen Feststellanlagen für die
Inbetriebnahme, sowie die Sachkundigen-Abnahmeprüfung
inkl. Bescheinigung der Abnahmeprüfung und
Beschilderung neben der Tür/Feststellanlage mit
Benennung:
- Hersteller
- Nummer Bauartgenehmigung/Zulassung
- Datum und Ausführender der Abnahme

Mit dieser Position sind sowohl sämtliche Leistungen
und Maßnahmen für die Inbetriebnahme selbst, als auch
die Kosten für die Abnahme durch Sachkundigen inkl.
sämtlicher Prüfdokumente abgegolten.
Menge: 3,000 St

*Hinweis*
Die nachfolgend beschriebene Servicewartung wird mit
gewertet.
Die Beauftragung erfolgt allerdings separat im Nachgang
in einem gesonderten Auftrag.

**2.3.21 Servicewartung Feststellanlage**
Wartung, Instandhaltung nach DIN 18650 Teil 2 und ASR
A1.7 sowie nach Herstellerangaben mit folgenden
Leistungsmerkmalen:

- Verlängerung der Gewährleistung auf 48 Monate
(Voraussetzung: Abschluss des Wartungsvertrages
spätestens 3 Monate nach Inbetriebnahmedatum)
- Einmalige Wartung je Vertragsjahr
- Kostenlose Bereitstellung und Führung der
Prüfunterlagen
- Anbringen der Prüfplakette
- Keine gesonderte Berechnung von Serviceleistungen und
Fahrtkosten während des Garantiezeitraums
- Keine gesonderte Berechnung von Kleinteilen bis 25,-
EUR je Wartung
- Keine gesonderte Berechnung von Arbeitszeit bei
Austausch von Ersatzteilen während der Wartung
- Vertragslaufzeit: 4 Jahre

Abrechnung pro jährlicher Wartung
Menge: 3,000 St

#### 2.4 Fassadenelemente

**2.4.1 Alu-Glas-Fensterelement, 1-teilig, festverglast, 1510 x 1560 mm**
Liefern und gemäß Werkplan in Wandöffnung fachgerecht
montieren eines Fensters gemäß vor stehenden
Zusätzlichen Technischen Vertragsbedingungen ZTV
Metallbau- und Verglasungsarbeiten,
Werkplan-Pos.: UG-F-84, UG-F-06

Ausführung gemäß Ausführungs- und Detailplanung des
Architekten, sowie Aufmaß vor Ort, soweit dieses der
Baufortschritt zulässt
1-teiliges Fenster mit Festverglasung
Glasart: VSG, Klarglas
Rohbauöffnungsmaß (B x H): 1510 x 1560 mm
Rahmenverbreiterung seitlich, beidseitig: 30 mm
Rahmenverbreiterung oben: 60 mm
Rahmenverbreiterung unten: 60/110 mm

Oberfläche: Pulverbeschichtung,
Farbton: RAL 7016 bzw. RAL-Farbton nach Wahl des AG

Gewändeanschluss: Stahlbeton
Bauwerksanschluss Fassade: Vollwärmeschutz außen,
Verputz innen
Menge: 2,000 St

**2.4.2 Alu-Glas-Fensterelement, 1-flg., D-Fenster, 1510 x 1560 mm**
Liefern und gemäß Werkplan in Wandöffnung fachgerecht
montieren eines Fensters gemäß vor stehenden
Zusätzlichen Technischen Vertragsbedingungen ZTV
Metallbau- und Verglasungsarbeiten,
Werkplan-Pos.: UG-F-04, UG-F-05

Ausführung gemäß Ausführungs- und Detailplanung des
Architekten, sowie Aufmaß vor Ort, soweit dieses der
Baufortschritt zulässt
1-teiliges Fenster mit 1x Dreh-Flügel
Drehflügel mit Öffnungsbegrenzung 90°
Fenstergriff
Glasart: VSG, Klarglas
Rohbauöffnungsmaß (B x H): 1510 x 1560 mm
Rahmenverbreiterung seitlich, beidseitig: 30 mm
Rahmenverbreiterung oben: 60 mm
Rahmenverbreiterung unten: 110 mm

Oberfläche: Pulverbeschichtung,
Farbton: RAL 7016 bzw. RAL-Farbton nach Wahl des AG

Gewändeanschluss: Stahlbeton
Bauwerksanschluss Fassade: Vollwärmeschutz außen,
Verputz innen
Menge: 2,000 St

**2.4.3 Alu-Glas-Fensterelement, 1-flg., D-Fenster, 1260 x 1560 mm**
Liefern und gemäß Werkplan in Wandöffnung fachgerecht
montieren eines Fensters gemäß vor stehenden
Zusätzlichen Technischen Vertragsbedingungen ZTV
Metallbau- und Verglasungsarbeiten,
Werkplan-Pos.: UG-F-85, UG-F-86

Ausführung gemäß Ausführungs- und Detailplanung des
Architekten, sowie Aufmaß vor Ort, soweit dieses der
Baufortschritt zulässt
1-teiliges Fenster mit 1x Dreh-Flügel
Drehflügel mit Öffnungsbegrenzung 90°
Fenstergriff
Glasart: VSG, Klarglas
Rohbauöffnungsmaß (B x H): 1260 x 1560 mm
Rahmenverbreiterung seitlich, beidseitig: 30 mm
Rahmenverbreiterung oben: 60 mm
Rahmenverbreiterung unten: 60 mm

Oberfläche: Pulverbeschichtung,
Farbton: RAL 7016 bzw. RAL-Farbton nach Wahl des AG

Gewändeanschluss: Stahlbeton
Bauwerksanschluss Fassade: Vollwärmeschutz außen,
Verputz innen
Menge: 2,000 St

**2.4.4 Alu-Glas-Fensterelement, 2-teilig, 2-flg., D-Fenster, 1510 x 3330 mm**
Liefern und gemäß Werkplan in Wandöffnung fachgerecht
montieren eines Fensters gemäß vor stehenden
Zusätzlichen Technischen Vertragsbedingungen ZTV
Metallbau- und Verglasungsarbeiten,
Werkplan-Pos.: EG-F-07, EG-F-08, EG-F-09

Ausführung gemäß Ausführungs- und Detailplanung des
Architekten, sowie Aufmaß vor Ort, soweit dieses der
Baufortschritt zulässt
2-teiliges Fenster mit 1x Dreh-Flügel und 1 Oberlicht
mit Dreh-Flügel, jeweils mit Öffnungsbegrenzung 90°
Fenstergriffe:
- Fenstergriff unten: dauerhaft versperrt, nur für
Reinigungspersonal zu öffnen
- Fenstergriff oben: normal
Glasart:
- Fensterflügel unten: VSG, Klarglas, absturzsichernd
gemäß DIN 18008-4
- Fensterflügel oben: VSG, Klarglas
Rohbauöffnungsmaß (B x H): 1510 x 3330 mm
Rahmenverbreiterung seitlich, beidseitig: 30 mm
Rahmenverbreiterung oben: 300 mm
Rahmenverbreiterung unten: 110 mm

Oberfläche: Pulverbeschichtung,
Farbton: RAL 7016 bzw. RAL-Farbton nach Wahl des AG

Gewändeanschluss: Stahlbeton
Bauwerksanschluss Fassade: Vollwärmeschutz außen,
Verputz innen
Menge: 3,000 St

**2.4.5 Alu-Glas-Fensterelement, 2-teilig, 2-flg., D-Fenster, 1385 x 3330 mm**
Liefern und gemäß Werkplan in Wandöffnung fachgerecht
montieren eines Fensters gemäß vor stehenden
Zusätzlichen Technischen Vertragsbedingungen ZTV
Metallbau- und Verglasungsarbeiten,
Werkplan-Pos.: EG-F-06

Ausführung gemäß Ausführungs- und Detailplanung des
Architekten, sowie Aufmaß vor Ort, soweit dieses der
Baufortschritt zulässt
2-teiliges Fenster mit 1x Dreh-Flügel und 1 Oberlicht
mit Dreh-Flügel, jeweils mit Öffnungsbegrenzung 90°
Fenstergriffe:
- Fenstergriff unten: dauerhaft versperrt, nur für
Reinigungspersonal zu öffnen
- Fenstergriff oben: normal
Glasart:
- Fensterflügel unten: VSG, Klarglas, absturzsichernd
gemäß DIN 18008-4
- Fensterflügel oben: VSG, Klarglas
Rohbauöffnungsmaß (B x H): 1385 x 3330 mm
Rahmenverbreiterung seitlich, beidseitig: 30 mm
Rahmenverbreiterung oben: 300 mm
Rahmenverbreiterung unten: 110 mm

Oberfläche: Pulverbeschichtung,
Farbton: RAL 7016 bzw. RAL-Farbton nach Wahl des AG

Gewändeanschluss: Stahlbeton
Bauwerksanschluss Fassade: Vollwärmeschutz außen,
Verputz innen
Menge: 1,000 St

**2.4.6 Alu-Glas-Fensterelement, 2-teilig, festverglast, 2760 x 3133 mm**
Liefern und gemäß Werkplan in Wandöffnung fachgerecht
montieren eines Fensters gemäß vor stehenden
Zusätzlichen Technischen Vertragsbedingungen ZTV
Metallbau- und Verglasungsarbeiten,
Werkplan-Pos.: EG-F-92

Ausführung gemäß Ausführungs- und Detailplanung des
Architekten, sowie Aufmaß vor Ort, soweit dieses der
Baufortschritt zulässt
2-teiliges Fenster mit Festverglasung
Glasart: VSG, Klarglas
Rohbauöffnungsmaß (B x H): 2760 x 3133 mm
Rahmenverbreiterung seitlich, beidseitig: 30 mm
Rahmenverbreiterung oben: 110 mm
Rahmenverbreiterung unten: 110 mm

Oberfläche: Pulverbeschichtung,
Farbton: RAL 7016 bzw. RAL-Farbton nach Wahl des AG

Gewändeanschluss: Stahlbeton/Mauerwerk
Bauwerksanschluss Fassade: Vollwärmeschutz außen,
Verputz innen
Menge: 1,000 St

**2.4.7 Alu-Glas-Fensterelement, 2-teilig, festverglast, 1260 x 3133 mm**
Liefern und gemäß Werkplan in Wandöffnung fachgerecht
montieren eines Fensters gemäß vor stehenden
Zusätzlichen Technischen Vertragsbedingungen ZTV
Metallbau- und Verglasungsarbeiten,
Werkplan-Pos.: EG-F-93

Ausführung gemäß Ausführungs- und Detailplanung des
Architekten, sowie Aufmaß vor Ort, soweit dieses der
Baufortschritt zulässt
2-teiliges Fenster mit Festverglasung
Glasart: VSG, Klarglas
Rohbauöffnungsmaß (B x H): 1260 x 3133 mm
Rahmenverbreiterung seitlich, beidseitig: 30 mm
Rahmenverbreiterung oben: 110 mm
Rahmenverbreiterung unten: 110 mm

Oberfläche: Pulverbeschichtung,
Farbton: RAL 7016 bzw. RAL-Farbton nach Wahl des AG

Gewändeanschluss: Stahlbeton/Mauerwerk
Bauwerksanschluss Fassade: Vollwärmeschutz außen,
Verputz innen
Menge: 1,000 St

**2.4.8 Alu-Glas-Fensterelement, 1-teilig, festverglast, 1430 x 1450 mm**
Liefern und gemäß Werkplan in Wandöffnung fachgerecht
montieren eines Fensters gemäß vor stehenden
Zusätzlichen Technischen Vertragsbedingungen ZTV
Metallbau- und Verglasungsarbeiten,
Werkplan-Pos.: EG-F-94

Ausführung gemäß Ausführungs- und Detailplanung des
Architekten, sowie Aufmaß vor Ort, soweit dieses der
Baufortschritt zulässt
1-teiliges Fenster mit Festverglasung
Glasart: VSG, Klarglas
Rohbauöffnungsmaß (B x H): 1430 x 1450 mm
Rahmenverbreiterung seitlich, beidseitig: 30 mm
Rahmenverbreiterung oben: 30 mm
Rahmenverbreiterung unten: 40 mm

Oberfläche: Pulverbeschichtung,
Farbton: RAL 7016 bzw. RAL-Farbton nach Wahl des AG

Gewändeanschluss: Stahlbeton/Mauerwerk
Bauwerksanschluss Fassade: Vollwärmeschutz außen,
Verputz innen
Menge: 1,000 St

**2.4.9 Alu-Glas-Fensterelement, 2-teilig, 1-flg., D-Fenster, 1510 x 2010 mm**
Liefern und gemäß Werkplan in Wandöffnung fachgerecht
montieren eines Fensters gemäß vor stehenden
Zusätzlichen Technischen Vertragsbedingungen ZTV
Metallbau- und Verglasungsarbeiten,
Werkplan-Pos.: OG-T-01, OG-F-01 bis OG-F-05

Ausführung gemäß Ausführungs- und Detailplanung des
Architekten, sowie Aufmaß vor Ort, soweit dieses der
Baufortschritt zulässt
2-teiliges Fenster mit 1x Dreh-Flügel und 1
festverglastes Seitenteil
Drehflügel mit Öffnungsbegrenzung 90°
Fenstergriff
Glasart: ESG, Klarglas
Rohbauöffnungsmaß (B x H):  1510 x 2010 mm
Rahmenverbreiterung seitlich, beidseitig: 30 mm
Rahmenverbreiterung oben: 240 mm
Rahmenverbreiterung unten: 40/90 mm

Oberfläche: Pulverbeschichtung,
Farbton: RAL 7016 bzw. RAL-Farbton nach Wahl des AG

Gewändeanschluss: Stahlbeton
Bauwerksanschluss Fassade: Vollwärmeschutz außen,
Verputz innen
Menge: 6,000 St

**2.4.10 Alu-Glas-Fensterelement, 3-teilig, 1-flg., D-Fenster, 1510 x 3026 mm**
Liefern und gemäß Werkplan in Wandöffnung fachgerecht
montieren eines Fensters gemäß vor stehenden
Zusätzlichen Technischen Vertragsbedingungen ZTV
Metallbau- und Verglasungsarbeiten,
Werkplan-Pos.: OG-F-06 bis OG-F-09

Ausführung gemäß Ausführungs- und Detailplanung des
Architekten, sowie Aufmaß vor Ort, soweit dieses der
Baufortschritt zulässt
3-teiliges Fenster mit 1x Dreh-Flügel, 1 festverglastes
Seitenteil, 1 festverglastes Brüstungsteil
Drehflügel mit Öffnungsbegrenzung 90°
Fenstergriff
Glasart:
- Brüstung: VSG, Klarglas, absturzsichernd gemäß DIN
18008-4
- Festverglasung und Fensterflügel: ESG, Klarglas
Rohbauöffnungsmaß (B x H): 1510 x 3026 mm
Rahmenverbreiterung seitlich, beidseitig: 30 mm
Rahmenverbreiterung oben: 240 mm
Rahmenverbreiterung unten: 90 mm

Oberfläche: Pulverbeschichtung,
Farbton: RAL 7016 bzw. RAL-Farbton nach Wahl des AG

Gewändeanschluss: Stahlbeton
Bauwerksanschluss Fassade: Vollwärmeschutz außen,
Verputz innen
Menge: 4,000 St

**2.4.11 Alu-Glas-Fensterelement, 2-teilig, 1-flg., D-Fenster, 1510 x 2410 mm**
Liefern und gemäß Werkplan in Wandöffnung fachgerecht
montieren eines Fensters gemäß vor stehenden
Zusätzlichen Technischen Vertragsbedingungen ZTV
Metallbau- und Verglasungsarbeiten,
Werkplan-Pos.: OG-F-96 bis OG-F-101

Ausführung gemäß Ausführungs- und Detailplanung des
Architekten, sowie Aufmaß vor Ort, soweit dieses der
Baufortschritt zulässt
2-teiliges Fenster mit 1x Dreh-Flügel und 1
festverglastes Seitenteil
Drehflügel mit Öffnungsbegrenzung 90°
Fenstergriff
Glasart: ESG, Klarglas
Rohbauöffnungsmaß (B x H):  1510 x 2410 mm
Rahmenverbreiterung seitlich, beidseitig: 30 mm
Rahmenverbreiterung oben: 240 mm
Rahmenverbreiterung unten: 110 mm

Oberfläche: Pulverbeschichtung,
Farbton: RAL 7016 bzw. RAL-Farbton nach Wahl des AG

Gewändeanschluss: Stahlbeton
Bauwerksanschluss Fassade: Vollwärmeschutz außen,
Verputz innen
Menge: 6,000 St

**2.4.12 Alu-Glas-Fensterelement, 3-teilig, 1-flg., D-Fenster, 1510 x 3100 mm**
Liefern und gemäß Werkplan in Wandöffnung fachgerecht
montieren eines Fensters gemäß vor stehenden
Zusätzlichen Technischen Vertragsbedingungen ZTV
Metallbau- und Verglasungsarbeiten,
Werkplan-Pos.: OG-F-102

Ausführung gemäß Ausführungs- und Detailplanung des
Architekten, sowie Aufmaß vor Ort, soweit dieses der
Baufortschritt zulässt
3-teiliges Fenster mit 1x Dreh-Flügel, 1 festverglastes
Seitenteil, 1 festverglastes Brüstungsteil
Drehflügel mit Öffnungsbegrenzung 90°
Fenstergriff
Glasart:
- Brüstung: VSG, Klarglas, absturzsichernd gemäß DIN
18008-4
- Festverglasung und Fensterflügel: ESG, Klarglas
Rohbauöffnungsmaß (B x H): 1510 x 3100 mm
Rahmenverbreiterung seitlich, beidseitig: 30 mm
Rahmenverbreiterung oben: 80 mm
Rahmenverbreiterung unten: 90 mm

Oberfläche: Pulverbeschichtung,
Farbton: RAL 7016 bzw. RAL-Farbton nach Wahl des AG

Gewändeanschluss: Stahlbeton
Bauwerksanschluss Fassade: Vollwärmeschutz außen,
Verputz innen
Menge: 1,000 St

**2.4.13 Aluminumpaneel gedämmt, 130 x 80 mm**
Liefern und fachgerecht montieren eines Aluminumpaneel
im Sturzbereich vor beschriebener Fenster im Übergang
von Fensterrahmen zu Bestandsstahlträger. Montage an
Fensterrahmen oder Holz-UK nach Wahl des AN

Hohlraum gedämmt mit Mineralwolle oder Styrodur WLG 035
nach Wahl des AN

Abmessung Höhe x Tiefe: 130 x 80 mm

Oberflächenbehandlung: Pulverbeschichtung, Dicke mind.
60 - 120 my
Farbe: RAL 7016, Anthrazitgrau
Menge: 26,000 m

**2.4.14 Alu-Glas-Türtürelement, 2-teilg, 1-flg., 1260 x 3330 mm, EG-T-01**
Liefern und gemäß Werkplan in Wandöffnung fachgerecht
montieren einer Fenstertür gemäß vor stehenden
Zusätzlichen Technischen Vertragsbedingungen ZTV
Metallbau- und Verglasungsarbeiten,
Werkplan-Pos.: EG-T-01

Ausführung gemäß Ausführungs- und Detailplanung des
Architekten, sowie Aufmaß vor Ort, soweit dieses der
Baufortschritt zulässt
2-teilige Fenstertür mit 1x Dreh-Flügel und 1
festverglastes Oberlicht
Drehtürflügel mit Öffnungsbegrenzung 90°

Rohbauöffnungsmaß (B x H): 1260 x 3330 mm
Rahmenverbreiterung seitlich, beidseitig: 30 mm
Rahmenverbreiterung oben: 300 mm
Rahmenverbreiterung unten: 110 mm

Gewändeanschluss: Stahlbeton, Mauerwerk
Bauwerksanschluss Fassade: Vollwärmeschutz außen,
Verputz innen

Unterer Türabschluss:
Anschlag- und Absenkdichtung
Edelstahl-Flachschwelle, thermisch getrennt, Höhe max.
5,0 mm

Türgriff:
Material: Edelstahl, poliert
Wechselbeschlag, seitlich 45° geköpft, analog FSB Serie
06 1146

Schloss:
Riegel-Fallenschloss, Edelstahl-Stulp
mit Antipanikfunktion E, Wechselfunktion
vorgerichtet für Profilzylinder
vorgerichtet für Riegel-Fallen-Motorschloss, die
Vergütung des Motorschlosses erfolgt in separater
Position
Getriebeseite dreifachverriegelnd
Sicherheitsrosette

Beschläge:
Dreiteilige Rollentürbänder, mind. drei Stück pro
Flügel
Anforderungen gem. DIN EN 1935:
Gebrauchsklasse: sehr starker Gebrauch
Korrosionsbeständigkeit Klasse 4, sehr hohe
Korrosionsbeständigkeit

Anforderungen gemäß DIN EN 14351:
Dauerfunktion: 1.000.000 Zyklen

Beanspruchung gemäß DIN EN 1192: Klasse 4
Nutzungskategorie: extreme Beanspruchung

Verglasung: ESG-Sicherheitsverglasung
Oberfläche: Pulverbeschichtung,
Farbton: RAL 7016 bzw. RAL-Farbton nach Wahl des AG
Menge: 1,000 St

**2.4.15 Alu-Glas-Türelement, 2-flg., 2760 x 3130 mm, EG-T-06**
Fassaden-Element, Außenbauteil, 2-flg. Tür, liefern und
montieren
Aluminium-Rohrrahmentür mit Glasfüllung, Geh- und
Standflügel als
Haupteingangstür
nach außen öffnend in Fluchtrichtung
Drehbeschlag
Werkplan-Pos.: EG-T-06

Ausführung gemäß Technische Leistungsbeschreibung
Metallbau- und Verglasungsarbeiten sowie nachfolgender
Leistungsbeschreibung soweit diese die technische
Leistungsbeschreibung ergänzt bzw. davon abweicht.

Wandöffnungsmaß Breite x Höhe: 2760 x 3130 mm
Rahmenverbreiterung seitlich, beidseitig: 30 mm
Rahmenverbreiterung oben: 110 mm
Rahmenverbreiterung unten: 110 mm, Material:
Thermoblock aus Hartschaumdämmkern oder gleichwertig,
verrottungsfest

Aluminium-Rohrrahmenprofile: gemäß angebotenem System
Anschlüsse: gemäß Technische Leistungsbeschreibung
Metallbau- und Verglasungsarbeiten
Gewändeanschluss oben: Stahlbeton
Gewändeanschluss seitlich: Stahlbeton / Mauerwerk
Bodenanschluss: Stahlbeton
Bauwerksanschluss Fassade: Vollwärmeschutz außen,
Verputz innen

Unterer Türabschluss:
Anschlag- und Absenkdichtung
Edelstahl-Flachschwelle, thermisch getrennt, Höhe max.
5,0 mm

Türgriff:
Gehflügel außen: türhohe Griffstange Edelstahl, D=ca.
40 mm
Standflügel außen: kein Türgriff
Gehflügel innen: Halbkreisförmiges Griffelement,
Edelstahl, D=ca. 40 mm
Antipanikbeschlag als Pushbar gemäß DIN EN 1125;
Vollpanikbeschlag (beide Türflügel)

Schloss:
Riegel-Fallenschloss, Edelstahl-Stulp
mit Antipanikfunktion E, Wechselfunktion gemäß DIN
18273 und DIN EN 179
vorgerichtet für Profilzylinder
vorgerichtet für Riegel-Fallen-Motorschloss, die
Vergütung des Motorschlosses erfolgt in separater
Position
Getriebeseite dreifachverriegelnd
Sicherheitsrosette

Beschläge:
Dreiteilige Aufsatztürbänder, mind. vier Stück pro
Flügel
Anforderungen gem. DIN EN 1935:
Gebrauchsklasse: 4, sehr starker Gebrauch
Dauerfunktionstüchtigkiet: Klasse 7, mind. 200.000
Zyklen:
Korrosionsbeständigkeit Klasse 4, sehr hohe
Korrosionsbeständigkeit

Anforderungen gemäß DIN EN 14351:
Dauerfunktion: 1.000.000 Zyklen

Beanspruchung gemäß DIN EN 1192: Klasse 4
Nutzungskategorie: extreme Beanspruchung

Verglasung: VSG-Sicherheitsverglasung
Oberfläche: Pulverbeschichtung,
Farbton: RAL 7016 bzw. RAL-Farbton nach Wahl des AG
Menge: 1,000 St

**2.4.16 Alu-Glas-Türelement, 1-flg., 1260 x 3130 mm, EG-T-07**
Fassaden-Element, Außenbauteil, 1-flg. Tür, liefern und
montieren
Aluminium-Rohrrahmentür mit Glasfüllung als
Haupteingangstür
Werkplan-Pos.: EG-T-07

Ausführung gemäß Technische Leistungsbeschreibung
Metallbau- und Verglasungsarbeiten sowie nachfolgender
Leistungsbeschreibung soweit diese die technische
Leistungsbeschreibung ergänzt bzw. davon abweicht.

Wandöffnungsmaß Breite x Höhe: 1260 x 3130 mm
Rahmenverbreiterung seitlich, beidseitig: 30 mm
Rahmenverbreiterung oben: 110 mm
Rahmenverbreiterung unten: 110 mm, Material:
Thermoblock aus Hartschaumdämmkern oder gleichwertig,
verrottungsfest

Aluminium-Rohrrahmenprofile: gemäß angebotenem System
Anschlüsse: gemäß Technische Leistungsbeschreibung
Metallbau- und Verglasungsarbeiten
Gewändeanschluss oben: Stahlbeton
Gewändeanschluss seitlich: Stahlbeton / Mauerwerk
Bodenanschluss: Stahlbeton
Bauwerksanschluss Fassade: Vollwärmeschutz außen,
Verputz innen

Unterer Türabschluss:
Anschlag- und Absenkdichtung
Edelstahl-Flachschwelle, thermisch getrennt, Höhe max.
5,0 mm

Türgriff:
Material: Edelstahl, poliert
Wechselbeschlag, seitlich 45° geköpft, analog FSB Serie
06 1146

Schloss:
Riegel-Fallenschloss, Edelstahl-Stulp
mit Panikfunktion E, Wechselfunktion gemäß DIN 18273
und DIN EN 179
vorgerichtet für Profilzylinder
vorgerichtet für Riegel-Fallen-Motorschloss, die
Vergütung des Motorschlosses erfolgt in separater
Position
Getriebeseite dreifachverriegelnd
Sicherheitsrosette

Beschläge:
Dreiteilige Aufsatztürbänder, mind. vier Stück pro
Flügel
Anforderungen gem. DIN EN 1935:
Gebrauchsklasse: 4, sehr starker Gebrauch
Dauerfunktionstüchtigkiet: Klasse 7, mind. 200.000
Zyklen:
Korrosionsbeständigkeit Klasse 4, sehr hohe
Korrosionsbeständigkeit

Anforderungen gemäß DIN EN 14351:
Dauerfunktion: 1.000.000 Zyklen

Beanspruchung gemäß DIN EN 1192: Klasse 4
Nutzungskategorie: extreme Beanspruchung

Verglasung: VSG-Sicherheitsverglasung
Oberfläche: Pulverbeschichtung,
Farbton: RAL 7016 bzw. RAL-Farbton nach Wahl des AG
Menge: 1,000 St

**2.4.17 Zulage Alu-Glas-Element, 1260 x 3130mm, EG-T-07, pushbar**
Zulage für vor beschriebene Alu-Glas-Außentür für
Ausstattung mit
Flügel innen: Halbkreisförmiges Griffelement,
Edelstahl, D=ca. 40 mm, anstatt Drücker und
Antipanikbeschlag als Pushbar gemäß DIN EN 1125
Menge: 1,000 St

**2.4.18 Zulage Motorschloss / Schließblech Alu-Glas-Türelement**
Zulage für Lieferung und Einbau eines Motorschlosses
und eines elektronischem Schließbleches inkl.
erforderlicher Elektroleitungen in die vor beschriebene
Außentür.

Technische Anforderungen Motorschloss:
Motorisch öffnendes Verschlusssystem
A-Öffner
Mehrfachverriegelung mit Automatic-Fallenriegel
Fallenriegelausschluss, gegen zurückdrücken gesichert
Steuerung über Offline-Zutrittsbeschlag (z.B. Uhlmann &
Zacher), eine zukünftige Steuerung über externen
Impulsgeber (z.B. Kartenleser) muss auch möglich sein
Zusatzfunktion: Dauerauf/Tagesfunktion
kombinierbar mit Bestandszugangskontrolle
akustischer Signalgeber bei Öffnung, abschaltbar
Zertifiziert nach VdS - Klasse A
wartungsfrei im eingebauten Zustand
Edelstahl-Stulp,
Antipanikfunktion E: Wechselfunktion

Technische Anforderungen Schließblech:
Kontaktschließblech zur kombinierten Öffnungs- und
Verschlussüberwachung
mit Schließkontakt und Sabotageschleife für
Alarm-/Überwachungsanlagen
Zertifiziert mind. nach VdS - Klasse B

Technische Anforderungen Elektroleitungen:
Verdeckter Einbau aller erforderlicher Kabel in das
Türelement inkl. Bohrungen, Dichtungen, etc., sowie
Anschluss an Motorschloss und Schließblech.

Aktuell vorgesehene Zugangskontrolle über
Offline-Zutrittsbeschläge (RFID).

Vorbereitet jedoch zusätzlich für Integration in evtl.
zukünftige bauseitige elektronische Zugangskontrolle.
Verkabelung auch passend für die Variante "Wandleser
mit Sicherheitsrelaismodul". Das Sicherheitsrelaismodul
brückt einen potentialfreien Kontakt und steuert somit
das Motorschloss an.

Leistungen des AN:
Elektrischer Anschluss des Motorschlosses und
Schließbleches an Ausgangsspannung an Netzteil für
Motorschloss (bis ca. 2,0 m Leitungslänge).
Objektbezogene Detailangaben zur Verkabelung als
Vorbereitung bauseitiger Elektroarbeiten sind durch den
AN an das Gewerk Elektro liefern.
Menge: 3,000 St

**2.4.19 Netzteil für Motorschloss, Aufputz**
Netzteil systemkonform für vor beschriebenes
Motorschloss  zu vor beschriebenen Hauseingangstür mit
Motorschloss, A- Öffner, liefern und montieren
Eingangsspannung: AC 230 V
Ausgangsspannung: DC 12 oder 24 V gemäß Erfordernis
Schutzart: IP 20

Einschließlich elektrische Anschlussarbeiten an
bauseits erstellte Klemmdose mit Eingangsspannung (230
V AC) und Inbetriebnahme und Anschluss Ausgangsspannung
an vor beschriebenes Motorschloss und Schließblech.
Kabellänge Netzteil zu Klemmdose: bis ca. 2 m
Objektbezogene Detailangaben zur Verkabelung als
Vorbereitung bauseitiger Elektroarbeiten sind durch den
AN an das Gewerk Elektro liefern.
Menge: 3,000 St

**2.4.20 Zulage Abdichtung Sockelbereich/Türschwelle 2760 mm**
Zulage für Lieferung und Einbau einer für den
Anwendungsfall zugelassenen Abdichtung im Sockelbereich
Erdgeschoss oder Balkone/Außentreppen an vor
beschriebenen Alu-Glas-Fassadenelementen. Die
Abdichtung ist dauerhaft wasserdicht und
hinterlaufsicher sowohl an das Fassaden-/Türelement,
als auch an die Bodenplatte/Geschossdecke anzubringen.
Ausführung gemäß DIN 18533-2/-3 sowie gemäß
Detailplanung.
Abdichtungsklasse: W1.2-E

Türbreite: 2760 mm

Angebotenes System/Fabrikat:

.......................................................
.......
Menge: 1,000 St

**2.4.21 Zulage Abdichtung Sockelbereich/Türschwelle 1260 mm**
Zulage für Lieferung und Einbau einer für den
Anwendungsfall zugelassenen Abdichtung im Sockelbereich
Erdgeschoss oder Balkone/Außentreppen an vor
beschriebenen Alu-Glas-Fassadenelementen. Die
Abdichtung ist dauerhaft wasserdicht und
hinterlaufsicher sowohl an das Fassaden-/Türelement,
als auch an die Bodenplatte/Geschossdecke anzubringen.
Ausführung gemäß DIN 18533-2/-3 sowie gemäß
Detailplanung.
Abdichtungsklasse: W1.2-E

Türbreite: 1260 mm

Angebotenes System/Fabrikat:

.......................................................
.......
Menge: 1,000 St

**2.4.22 Einhand-Türwächter, mit Voralarm**
Zulage für vor beschriebene Außentüren für liefern und
montieren eines Einhand-Türwächters
Auslösung beim Herunterdrücken des Türdrückers durch
senkrechtes verschieben des Türwächters nach unten.
Akustischer Dauerton bei Auslösung des Türwächters
Einschließlich Voralarm bei leichtem Druck auf den oben
gelegenen Voralarmknopf, bevor der akustische
Dauerwarnton ertönt. Bei Loslassen der Türklinke
verstummt der Voralarmton.
Rückstellung bzw. Freigabe Türwächter über integrierten
Zylinder. Zylinder frei wählbar, z.B. auch in
bauseitiges Schließsystem integrierbar.

barrierefrei
schlagregendicht

angebotenes Fabrikat:

.......................................................
.....
Menge: 1,000 St

**2.4.23 Türpoller**
Liefern und Montieren eines Türpoller
Technische Anforderungen:
Höhe: 700 bis 850 mm nach örtlicher Erfordernis
Quadratrohr mit gerundeten Kanten
Querschnitt: ca. 70 x 70 mm
Kopfplatte, Kanten umlaufend gerundet
Fußplatte, Abmessung: ca. 300 x 300 x 10 mm
für Montage auf bauseitigem Fundament bzw. Bodenplatte
Alle Verbindungen geschweißt
Material: Stahl, pulverbeschichtet
Farbton: RAL 9016 weiß
inkl. Befestigungsmaterial
Menge: 3,000 St

**2.4.24 Zulage Türpuffer**
Zulage für vor beschriebenen Türpoller für die
Ausführung mit Türpuffer, liefern und montieren.
Anforderungen:
Türpuffer aus Edelstahl
Schwarzer Gummipuffer gefedert
Richtfabrikat: KWS 2120 oder gleichwertig
Menge: 1,000 St

**2.4.25 Zulage Türfeststeller**
Zulage für vor beschriebenen Türpoller für die
Ausführung mit Türfeststeller, liefern und montieren.
Anforderungen:
Türfeststeller aus Edelstahl
Schwarzer Gummipuffer gefedert
Türfeststeller mit Fanghaken inkl. Gegenstück für
Türflügel
Richtfabrikat: KWS 1010 oder gleichwertig
Menge: 2,000 St

**2.4.26 Zulage schlagregendichte Nullschwelle, 2760 mm**
Zulage für die Ausführung der Türschwelle und
Absenkdichtung
als Nullschwelle
barrierefrei
schlagregendicht
Türbreite: 2760 mm

angebotenes Fabrikat:

.......................................................
.....
Menge: 1,000 St

**2.4.27 Schutz Außentür**
Schützen der vor beschriebenen Außentüren mit
Luftpolsterfolie innen und außen unmittelbar nach
Einbau des Elements, einschließlich Drücker und
Griffstangen.
Der Schutzbelag ist umlaufend an den Rahmenkanten von
Blend- und Türrahmen einschließlich Oberlicht und
Festverglasung anzubringen und abzukleben.
Schutzbelag und Klebebänder nicht fleckend und nicht
abfärbend, Stöße überlappt, Wandanschlüsse und Stöße
abgeklebt.

Ausführung an Positionen EG-T-06 und EG-T-07
Menge: 1,000 St

**2.4.28 Bautür als Provisorium**
Bautür als provisorischer Zugang zum Gebäude, liefern,
vorhalten, abbauen und abfahren, inkl. Profilzylinder
mit 3 Schlüsseln
Einbau in bereits gesetzten Blendrahmen anstatt
Türflügel inkl. notwendiger Holzunterkonstruktion zur
Befestigung der Bautür im Blenrahmen sowie sämtlicher
notwendiger Befestigungsmittel.
Der Blendrahmen ist dabei vor jeglicher Beschädigung
durch die Bautür bzw. die Unterkonstruktion zu
schützen.
Einschließlich Mehraufwand für separate Anfahrt zum
Ausbau der Bautür inkl. Unterkonstruktion, sowie Einbau
des bis dahin beim AN zwischengelagerten Türflügels.

Ausführung an Positionen EG-T-06 (anstatt Gangflügel)
und EG-T-07
Menge: 2,000 St

#### 2.5 Sonnenschutz

**2.5.1 Raffstoresystem 1510 x 2010 mm**
Liefern und fachgerecht montieren eines
Aluminium-Raffstore-Behang inkl. Motor gemäß
Technischer Leistungsbeschreibung Sonnenschutz
Raffstoreanlage
Ausführung gemäß Aufmaß vor Ort
Fenstermaß (B x H): ca. 1510 x 2010 mm

Ausführung vor Fenster: OG-F-01 bis OG-F-01 und OG-T-01
Menge: 6,000 St

**2.5.2 Raffstoresystem 1510 x 3260 mm**
Liefern und fachgerecht montieren eines
Aluminium-Raffstore-Behang inkl. Motor gemäß
Technischer Leistungsbeschreibung Sonnenschutz
Raffstoreanlage
Ausführung gemäß Aufmaß vor Ort
Fenstermaß (B x H): ca. 1510 x 3260 mm

Ausführung vor Fenster: OG-F-06 bis OG-F-09
Menge: 4,000 St

**2.5.3 Raffstoresystem 1510 x 2410 mm**
Liefern und fachgerecht montieren eines
Aluminium-Raffstore-Behang inkl. Motor gemäß
Technischer Leistungsbeschreibung Sonnenschutz
Raffstoreanlage
Ausführung gemäß Aufmaß vor Ort
Fenstermaß (B x H): ca. 1510 x 2410 mm

Ausführung vor Fenster: OG-F-96 bis OG-F-101
Menge: 6,000 St

**2.5.4 Raffstoresystem 1510 x 3100 mm**
Liefern und fachgerecht montieren eines
Aluminium-Raffstore-Behang inkl. Motor gemäß
Technischer Leistungsbeschreibung Sonnenschutz
Raffstoreanlage
Ausführung gemäß Aufmaß vor Ort
Fenstermaß (B x H): ca. 1510 x 3100 mm

Ausführung vor Fenster: OG-F-102
Menge: 1,000 St

#### 2.6 Stundenlohnarbeiten

*Hinweis*
Die Ausführung und Abrechnung von Stundenlohnarbeiten
erfolgt nach § 15 VOB/B.
Die im Leistungsverzeichnis aufgeführten
Stundenlohnarbeiten gelten für unvorhergesehene
Leistungen, deren Abrechnung nach Einheitspreisen nicht
zweckmäßig ist und zur Gestellung von Hilfskräften für
dritte Firmen.

In nachfolgenden Verrechnungssätzes sind enthalten
- Lohn und Gehaltskosten
- Lohn-/Gehaltskostenanteil für vermögenswirksame
Leistungen
- Lohn- bzw. Gehaltsnebenkosten,
- Gemeinkosten
- Sozialkosten, inkl. Sozialkassenbeiträge
- Gewinn

Zuschläge für vom Auftraggeber angeordnete Nacht-,
Sonn- und Feiertagsarbeiten sind gesondert
nachzuweisen. Sie werden in Höhe der tariflichen
Vereinbarung vergütet. Für Nacht-, Sonntags- und
Feiertagsarbeit wird als Zuschlag nur der Beitrag zur
gesetzlichen Unfallversicherung vergütet. Für
Mehrarbeit werden zusätzlich die Sozialkosten vergütet

Mittagspausen und Brotzeiten werden nicht als
Arbeitszeit vergütet.
Fahrtzeiten werden nur anerkannt, soweit die Arbeiten
nicht im direkten Zusammenhang mit dem Hauptauftrag
ausgeführt werden. Die Fahrtzeiten sind separat
nachzuweisen. Eine Vergütung der Fahrzeuge zur
Personenbeförderung erfolgt nicht.

Das Material für Stundenlohnarbeiten ist getrennt zu
lagern. Material-, Maschinen- und Gerätepreise gelten
für die Abrechnung einschl. aller Zuschläge,
Betriebsstoffe, Handwerkszeuge usw. sowie An-und
Abfahrt frei Baustelle. Der Verrechnungssatz für
Fuhrleistungen enthält die Kosten für den Fahrer,
soweit nicht anders angegeben.

Regieberichte sind der Bauleitung an dem der
Arbeitsleistung folgenden Tage, spätestens jedoch zum
Ende jeder Woche mit Angabe der Arbeiter und
Qualifikation zur Unterschrift vorzulegen. Die
Abrechnung erfolgt in 1/4 Stunden.

Beschäftigt der Bieter bei einer der nachstehenden
Lohngruppen keine Arbeitskräfte, hat er stattdessen den
Einsatz möglichst gleichwertiger Arbeitskräfte
anzubieten.

*Hinweis*
Es gelten folgende Arbeitszeiten:
Regel-Arbeitszeit ist von Montag bis Samstag
jeweils von 06:00 Uhr bis 22:00 Uhr

Zuschläge außerhalb der o. g. Arbeitszeiten werden
vergütet für:

Sonn- und Feiertagsarbeit
von 06:00 Uhr bis 22:00 Uhr

Sonn- und Feiertagsarbeit nachts
von 22:00 Uhr bis 06:00 Uhr

Nachtarbeit
von 22:00 Uhr bis 06:00 Uhr

Eine Vergütung erfolgt nur nach ausdrücklicher
Anweisung bzw. schriftlicher Beauftragung durch die
Objektüberwachung.

**2.6.1 Bauleiter**
Für evtl. erforderliche Arbeiten, die nicht in der
Leistungsbeschreibung erfaßt sind und nur auf
ausdrückliche Anordnung und gegen Nachweis zur
Ausführung kommen, werden verrechnet für: Fachbauleiter
Menge: 1,000 Std

**2.6.2 Meister-/Polierstunde**
Für evtl. erforderliche Arbeiten, die nicht in der
Leistungsbeschreibung erfasst sind und nur auf
ausdrückliche Anordnung und gegen Nachweis zur
Ausführung kommen, werden verrechnet für: Meister /
Werkpolier
Lohngruppe 6 gemäß §5 BRTV
Menge: 1,000 Std

**2.6.3 Vorarbeiterstunden**
wie vor beschrieben, jedoch Vorarbeiter
Lohngruppe 5 gemäß §5 BRTV
Menge: 2,000 Std

**2.6.4 Spezialfacharbeiterstunden**
wie vor beschrieben, jedoch Spezialfacharbeiter
Lohngruppe 4 gemäß §5 BRTV
Menge: 3,000 Std

**2.6.5 Facharbeiterstunden**
wie vor beschrieben, jedoch Facharbeiter
Lohngruppe 3 gemäß §5 BRTV
Menge: 5,000 Std

**2.6.6 Fachwerkerstunden**
wie vor beschrieben, jedoch Fachwerker
Lohngruppe 2 gemäß §5 BRTV
Menge: 5,000 Std

**2.6.7 Azubistunden**
wie vor beschreiben, jedoch Auszubildender
Menge: 2,000 Std
